# Acero laminado en caliente para refuerzo estructural

- Propiedad del archivo: CYPE INGENIEROS, S.A.
- Formato: FIEBDC-3/2002
- Ámbito geográfico: Panamá
- Divisa: USD
- Costes indirectos: 3.00 %
- Gastos generales: 13.00 %
- Beneficio industrial: 6.00 %
- IVA: 13.00 %

## E Estructuras

### EA Acero

#### EAZ Refuerzos

**EAZ010** kg Acero laminado en caliente para refuerzo estructural.
Acero laminado A 36, en pieza compuesta de perfiles laminados en caliente, acabado con imprimación antioxidante, conformando elementos de anclaje, trabajado en taller y fijado mecánicamente con tornillos de acero normalizados según ISO 898-1, para refuerzo estructural colocado a una altura de más de 3 m.
Criterio de valoración económica: El precio incluye los tornillos, los cortes, los despuntes, las piezas especiales, los casquillos y los elementos auxiliares de montaje.
Incluye: Limpieza y preparación del plano de apoyo. Replanteo y marcado de los ejes. Colocación y fijación provisional del elemento. Nivelación y aplomado. Ejecución de los taladros. Ejecución de las uniones atornilladas.
Criterio de medición de proyecto: Peso nominal medido según documentación gráfica de Proyecto.
Criterio de medición de obra: Se determinará, a partir del peso obtenido en báscula oficial de las unidades llegadas a obra, el peso de las unidades realmente ejecutadas según especificaciones de Proyecto.

| Código | Ud | Descripción | Rendimiento | Precio | Importe |
|---|---|---|---|---|---|
| mt07ala002ta | kg | Acero laminado A 36, en pieza compuesta de perfiles laminados en caliente, según ASTM A 36, acabado con imprimación antioxidante, conformando elementos de anclaje, trabajado en taller, para fijar en obra mecánicamente con tornillos de acero normalizados según ISO 898-1, de aplicación en refuerzos estructurales. (material) | 1.000 | 2.09 | 2.09 |
| op00cor020 |  | Cortadora manual de metal, de disco. | 1.000 | 0.00 | 0.00 |
| op00tal010 |  | Taladro. | 1.000 | 0.00 | 0.00 |
| mo047 | h | Armador. (mano de obra) | 0.016 | 17.87 | 0.29 |
| mo094 | h | Principiante de armador. (mano de obra) | 0.016 | 11.45 | 0.18 |
| % | % | Herramientas | 2 % | 2.56 | 0.05 |
|  |  | Costes directos |  |  | 2.61 |
