# Preparación de superficie de concreto estructural, con medios manuales

- Propiedad del archivo: CYPE INGENIEROS, S.A.
- Formato: FIEBDC-3/2002
- Ámbito geográfico: Panamá
- Divisa: USD
- Costes indirectos: 3.00 %
- Gastos generales: 13.00 %
- Beneficio industrial: 6.00 %
- IVA: 13.00 %

## E Estructuras

### EH Concreto armado

#### EHK Preparación de la superficie

**EHK010** m² Preparación de superficie de concreto estructural, con medios manuales.
Preparación de superficie de concreto estructural, para la posterior aplicación de productos reparadores y protectores, mediante picado con martillo eléctrico, hasta alcanzar una profundidad de 20 mm, eliminando el concreto en mal estado hasta llegar a las armaduras, y carga manual de los restos generados sobre camión o contenedor.
Incluye: Marcado de la zona a sanear. Picado de la superficie con martillo eléctrico. Limpieza de la superficie soporte. Retirada y acopio de los restos generados. Carga manual de los restos generados sobre camión o contenedor.
Criterio de medición de proyecto: Superficie medida según documentación gráfica de Proyecto.
Criterio de medición de obra: Se medirá la superficie realmente ejecutada según especificaciones de Proyecto.

| Código | Ud | Descripción | Rendimiento | Precio | Importe |
|---|---|---|---|---|---|
| mq05mai040 | h | Martillo eléctrico. (maquinaria) | 0.696 | 3.72 | 2.59 |
| mq08gel010k | h | Grupo electrógeno insonorizado, trifásico, de 45 kVA de potencia. (maquinaria) | 0.696 | 6.39 | 4.45 |
| mo112 | h | Ayudante de albañilería. (mano de obra) | 0.753 | 11.19 | 8.43 |
| mo113 | h | Peón de albañilería. (mano de obra) | 0.753 | 11.01 | 8.29 |
| % | % | Herramientas | 2 % | 23.76 | 0.48 |
|  |  | Costes directos |  |  | 24.24 |
