# Preparación de superficie de concreto estructural, con medios mecánicos

- Propiedad del archivo: CYPE INGENIEROS, S.A.
- Formato: FIEBDC-3/2002
- Ámbito geográfico: Panamá
- Divisa: USD
- Costes indirectos: 3.00 %
- Gastos generales: 13.00 %
- Beneficio industrial: 6.00 %
- IVA: 13.00 %

## E Estructuras

### EH Concreto armado

#### EHK Preparación de la superficie

**EHK020** m² Preparación de superficie de concreto estructural, con medios mecánicos.
Preparación de superficie horizontal de concreto estructural, para la posterior aplicación de productos reparadores y protectores, eliminando capas antiguas, lechadas superficiales, pinturas o cualquier otro tipo de grasa o suciedad del soporte, mediante lijado con disco de diamante, y carga manual de los restos generados sobre camión o contenedor.
Incluye: Lijado mecánico del concreto. Limpieza de la superficie soporte. Retirada y acopio de los restos generados. Carga de los restos generados sobre camión o contenedor.
Criterio de medición de proyecto: Superficie medida según documentación gráfica de Proyecto.
Criterio de medición de obra: Se medirá la superficie realmente ejecutada según especificaciones de Proyecto.

| Código | Ud | Descripción | Rendimiento | Precio | Importe |
|---|---|---|---|---|---|
| mq06aca010 | h | Equipo de lijado o desbastado con disco de diamante para superficies de concreto, con sistema de aspiración. (maquinaria) | 0.133 | 6.85 | 0.91 |
| mq08gel010k | h | Grupo electrógeno insonorizado, trifásico, de 45 kVA de potencia. (maquinaria) | 0.133 | 6.39 | 0.85 |
| mo112 | h | Ayudante de albañilería. (mano de obra) | 0.144 | 11.19 | 1.61 |
| mo113 | h | Peón de albañilería. (mano de obra) | 0.144 | 11.01 | 1.59 |
| % | % | Herramientas | 2 % | 4.96 | 0.10 |
|  |  | Costes directos |  |  | 5.06 |
