# Preparación de superficie de concreto estructural, con métodos químicos

- Propiedad del archivo: CYPE INGENIEROS, S.A.
- Formato: FIEBDC-3/2002
- Ámbito geográfico: Panamá
- Divisa: USD
- Costes indirectos: 3.00 %
- Gastos generales: 13.00 %
- Beneficio industrial: 6.00 %
- IVA: 13.00 %

## E Estructuras

### EH Concreto armado

#### EHK Preparación de la superficie

**EHK030** m² Preparación de superficie de concreto estructural, con métodos químicos.
Preparación de superficie de concreto estructural, para la posterior aplicación de productos reparadores y protectores, mediante limpieza con detergente alcalino, provocando la emulsión y posterior eliminación de la suciedad de origen orgánico depositada sobre el soporte, y carga manual de los restos generados sobre camión o contenedor.
Incluye: Aplicación del detergente. Lavado con equipo de lanza de agua. Retirada y acopio de los restos generados. Carga manual de los restos generados sobre camión o contenedor.
Criterio de medición de proyecto: Superficie medida según documentación gráfica de Proyecto.
Criterio de medición de obra: Se medirá la superficie realmente ejecutada según especificaciones de Proyecto.

| Código | Ud | Descripción | Rendimiento | Precio | Importe |
|---|---|---|---|---|---|
| mt08lim020c | l | Detergente alcalino sin disolventes ni fosfatos, para limpieza de superficies de mortero u concreto, pinturas plásticas, estucos de cal y estructuras de concreto. (material) | 0.050 | 7.88 | 0.39 |
| mq08lch020c | h | Equipo de chorro de agua a presión, con adaptador para lanza de agua. (maquinaria) | 0.162 | 7.19 | 1.16 |
| mo112 | h | Ayudante de albañilería. (mano de obra) | 0.188 | 11.19 | 2.10 |
| % | % | Herramientas | 2 % | 3.65 | 0.07 |
|  |  | Costes directos |  |  | 3.72 |
