# Sistema de cimbra para columna circular

- Propiedad del archivo: CYPE INGENIEROS, S.A.
- Formato: FIEBDC-3/2002
- Ámbito geográfico: Panamá
- Divisa: USD
- Costes indirectos: 3.00 %
- Gastos generales: 13.00 %
- Beneficio industrial: 6.00 %
- IVA: 13.00 %

## E Estructuras

### EH Concreto armado

#### EHS Columnas

**EHS013** m² Sistema de cimbra para columna circular.
Construcción y desmontaje de sistema de cimbra desechable, para formación de columna circular de concreto armado de 35 cm de diámetro medio, con acabado para revestir en planta de hasta 3 m de altura libre, formado por: superficie de la cimbra de moldes cilíndricos de bandas de papel kraft, aluminio y polietileno, de un solo uso y estructura soporte vertical de puntales metálicos, amortizables en 150 usos.
Incluye: Replanteo. Montaje del sistema de cimbra. Desmontaje de la cimbra.
Criterio de medición de proyecto: Superficie de cimbra en contacto con el concreto, medida según documentación gráfica de Proyecto.
Criterio de medición de obra: Se medirá la superficie de cimbra en contacto con el concreto realmente ejecutada según especificaciones de Proyecto.

| Código | Ud | Descripción | Rendimiento | Precio | Importe |
|---|---|---|---|---|---|
| mt08tub020ae | m² | Molde cilíndrico desechable, de bandas de papel kraft, aluminio y polietileno en espiral, para cimbra de columnas de concreto, de hasta 3 m de altura y 35 cm de diámetro medio, para acabado no visto del concreto. Incluso accesorios de montaje. (material) | 1.000 | 27.03 | 27.03 |
| mt50spa081a | Ud | Puntal metálico telescópico, de hasta 3 m de altura. (material) | 0.007 | 26.19 | 0.18 |
| mo044 | h | Cimbrero. (mano de obra) | 0.207 | 18.57 | 3.84 |
| mo091 | h | Principiante de cimbrero. (mano de obra) | 0.207 | 11.90 | 2.46 |
| % | % | Herramientas | 2 % | 33.51 | 0.67 |
|  |  | Costes directos |  |  | 34.18 |
