# Anclaje mecánico por atornillado, sobre elemento de concreto

- Propiedad del archivo: CYPE INGENIEROS, S.A.
- Formato: FIEBDC-3/2002
- Ámbito geográfico: Panamá
- Divisa: USD
- Costes indirectos: 3.00 %
- Gastos generales: 13.00 %
- Beneficio industrial: 6.00 %
- IVA: 13.00 %

## E Estructuras

### EH Concreto armado

#### EHW Anclajes estructurales

**EHW025** Ud Anclaje mecánico por atornillado, sobre elemento de concreto.
Anclaje mecánico tipo tornillo de cabeza hexagonal con arandela, con rosca externa, de acero galvanizado, 6x55 M10/21, de 6 mm de diámetro, 55 mm de longitud, rosca M10 y 21 mm de longitud de rosca, con dos opciones de empotramiento, atornillado directamente en la perforación de 6 mm de diámetro y 45 ó 65 mm de profundidad mínima, realizada mediante taladro con martillo percutor y broca, sobre elemento fisurado o no fisurado, de concreto de 20 N/mm² de resistencia característica mínima y 50 N/mm² de resistencia característica máxima.
Incluye: Replanteo de la posición del anclaje. Ejecución de la perforación. Limpieza del polvo resultante. Colocación del tornillo y atornillado del mismo. Enroscado de la pieza a fijar. Limpieza de los restos sobrantes.
Criterio de medición de proyecto: Número de unidades previstas, según documentación gráfica de Proyecto.
Criterio de medición de obra: Se medirá el número de unidades realmente ejecutadas según especificaciones de Proyecto.

| Código | Ud | Descripción | Rendimiento | Precio | Importe |
|---|---|---|---|---|---|
| mt26ahi112d | Ud | Anclaje mecánico tipo tornillo de cabeza hexagonal con arandela, con rosca externa, de acero galvanizado, 6x55 M10/21, de 6 mm de diámetro, 55 mm de longitud, rosca M10 y 21 mm de longitud de rosca, con dos opciones de empotramiento, para fijación sobre elementos de concreto, fisurados o no fisurados. (material) | 1.000 | 1.62 | 1.62 |
| op00tal010 |  | Taladro. | 1.000 | 0.00 | 0.00 |
| mo020 | h | Albañil especializado en mampostería. (mano de obra) | 0.075 | 17.17 | 1.29 |
| mo112 | h | Ayudante de albañilería. (mano de obra) | 0.075 | 10.77 | 0.81 |
| % | % | Herramientas | 2 % | 3.72 | 0.07 |
|  |  | Costes directos |  |  | 3.79 |
