# Anclaje mecánico por atornillado, sobre elemento de concreto

- Propiedad del archivo: CYPE INGENIEROS, S.A.
- Formato: FIEBDC-3/2002
- Ámbito geográfico: Panamá
- Divisa: USD
- Costes indirectos: 3.00 %
- Gastos generales: 13.00 %
- Beneficio industrial: 6.00 %
- IVA: 13.00 %

## E Estructuras

### EH Concreto armado

#### EHW Anclajes estructurales

**EHW025** Ud Anclaje mecánico por atornillado, sobre elemento de concreto.
Anclaje mecánico tipo tornillo de cabeza avellanada con estrella interior de seis puntas para llave Torx, de acero inoxidable, 8x95 45/35/15, de 8 mm de diámetro y 95 mm de longitud, con tres opciones de empotramiento, atornillado directamente en la perforación de 8 mm de diámetro y 50, 60 ó 80 mm de profundidad mínima, realizada mediante taladro con martillo percutor y broca, sobre elemento fisurado o no fisurado, de concreto de 20 N/mm² de resistencia característica mínima y 50 N/mm² de resistencia característica máxima.
Incluye: Replanteo de la posición del anclaje. Ejecución de la perforación. Limpieza del polvo resultante. Colocación de la pieza a fijar. Colocación del tornillo y atornillado del mismo. Limpieza de los restos sobrantes.
Criterio de medición de proyecto: Número de unidades previstas, según documentación gráfica de Proyecto.
Criterio de medición de obra: Se medirá el número de unidades realmente ejecutadas según especificaciones de Proyecto.

| Código | Ud | Descripción | Rendimiento | Precio | Importe |
|---|---|---|---|---|---|
| mt26ahi100cg | Ud | Anclaje mecánico tipo tornillo de cabeza avellanada con estrella interior de seis puntas para llave Torx, de acero inoxidable, 8x95 45/35/15, de 8 mm de diámetro y 95 mm de longitud, con tres opciones de empotramiento, para fijación sobre elementos de concreto, fisurados o no fisurados. (material) | 1.000 | 14.22 | 14.22 |
| op00tal010 |  | Taladro. | 1.000 | 0.00 | 0.00 |
| mo020 | h | Albañil especializado en mampostería. (mano de obra) | 0.080 | 17.17 | 1.37 |
| mo112 | h | Ayudante de albañilería. (mano de obra) | 0.080 | 10.77 | 0.86 |
| % | % | Herramientas | 2 % | 16.45 | 0.33 |
|  |  | Costes directos |  |  | 16.78 |
