# Reparación integral de junta, con mortero a base de cemento, modificado con polímeros

- Propiedad del archivo: CYPE INGENIEROS, S.A.
- Formato: FIEBDC-3/2002
- Ámbito geográfico: Panamá
- Divisa: USD
- Costes indirectos: 3.00 %
- Gastos generales: 13.00 %
- Beneficio industrial: 6.00 %
- IVA: 13.00 %

## E Estructuras

### EH Concreto armado

#### EHY Reparaciones

**EHY039** m Reparación integral de junta, con mortero a base de cemento, modificado con polímeros.
Reparación integral de junta de dilatación de estructura de concreto, aplicando 6 kg/m de mortero cementoso bicomponente, de fraguado rápido (22 minutos), modificado con polímeros, con inhibidores de corrosión y reforzado con fibras, con una resistencia a compresión a 28 días mayor o igual a 45 N/mm² y un módulo de elasticidad mayor o igual a 30000 N/mm², en una franja aproximada de 5 cm a cada lado de la junta, previo picado de la superficie soporte.
Incluye: Picado de la superficie del concreto. Limpieza. Colocación de la cimbra para formación de junta. Preparación de las mezclas. Aplicación del mortero de reparación. Perfilado de bordes. Curado. Retirada y acopio de los restos generados. Carga manual de los restos generados sobre camión o contenedor.
Criterio de medición de proyecto: Longitud medida según documentación gráfica de Proyecto.
Criterio de medición de obra: Se medirá la longitud realmente ejecutada según especificaciones de Proyecto.

| Código | Ud | Descripción | Rendimiento | Precio | Importe |
|---|---|---|---|---|---|
| mt09red120b | kg | Mortero cementoso bicomponente, de fraguado rápido (22 minutos), modificado con polímeros, con inhibidores de corrosión y reforzado con fibras, con una resistencia a compresión a 28 días mayor o igual a 45 N/mm² y un módulo de elasticidad mayor o igual a 30000 N/mm². (material) | 6.000 | 2.41 | 14.46 |
| mq05mai040 | h | Martillo eléctrico. (maquinaria) | 0.185 | 3.72 | 0.69 |
| mo020 | h | Albañil especializado en mampostería. (mano de obra) | 0.314 | 17.84 | 5.60 |
| mo112 | h | Ayudante de albañilería. (mano de obra) | 0.314 | 11.19 | 3.51 |
| % | % | Herramientas | 2 % | 24.26 | 0.49 |
|  |  | Costes directos |  |  | 24.75 |
