# Reparación del intradós de la losa

- Propiedad del archivo: CYPE INGENIEROS, S.A.
- Formato: FIEBDC-3/2002
- Ámbito geográfico: Panamá
- Divisa: USD
- Costes indirectos: 3.00 %
- Gastos generales: 13.00 %
- Beneficio industrial: 6.00 %
- IVA: 13.00 %

## E Estructuras

### EH Concreto armado

#### EHY Reparaciones

**EHY070** m² Reparación del intradós de la losa.
Reparación del intradós de la losa mediante la sustitución de las partes rotas o fisuradas de las bovedillas por tablero cerámico hueco machihembrado, para revestir, 50x20x3 cm, con las testas rectas, recibido con mortero de cemento, confeccionado en obra, dosificación 1:6, de fraguado rápido.
Criterio de valoración económica: El precio incluye la eliminación de las partes de bovedilla que permanezcan inestables.
Incluye: Preparación de la superficie soporte. Colocación del tablero cerámico. Limpieza. Retirada y acopio de escombros. Carga manual de escombros sobre camión o contenedor.
Criterio de medición de proyecto: Superficie medida según documentación gráfica de Proyecto.
Criterio de medición de obra: Se medirá la superficie realmente ejecutada según especificaciones de Proyecto.

| Código | Ud | Descripción | Rendimiento | Precio | Importe |
|---|---|---|---|---|---|
| mt04lvg020a | Ud | Tablero cerámico hueco machihembrado, para revestir, 50x20x3 cm, con las testas rectas. (material) | 12.000 | 0.88 | 10.56 |
| mt08aaa010a | m³ | Agua. (material) | 0.006 | 2.04 | 0.01 |
| mt01arg005a | t | Arena de cantera, para mortero preparado en obra. (material) | 0.016 | 23.95 | 0.38 |
| mt08cem000h | kg | Cemento gris en sacos. (material) | 2.500 | 0.20 | 0.50 |
| mt09var040 | kg | Acelerante de fraguado, exento de cloruros, para morteros y concretos simples. (material) | 0.200 | 1.40 | 0.28 |
| mq06hor010 | h | Concretera eléctrica con una capacidad de amasado de 160 l. (maquinaria) | 0.008 | 4.10 | 0.03 |
| mo020 | h | Albañil especializado en mampostería. (mano de obra) | 0.753 | 17.84 | 13.43 |
| mo113 | h | Peón de albañilería. (mano de obra) | 0.854 | 11.01 | 9.40 |
| % | % | Herramientas | 2 % | 34.59 | 0.69 |
|  |  | Costes directos |  |  | 35.28 |
