# Sustitución de cargadero de madera

- Propiedad del archivo: CYPE INGENIEROS, S.A.
- Formato: FIEBDC-3/2002
- Ámbito geográfico: Panamá
- Divisa: USD
- Costes indirectos: 3.00 %
- Gastos generales: 13.00 %
- Beneficio industrial: 6.00 %
- IVA: 13.00 %

## E Estructuras

### EM Madera

#### EMW Sustituciones

**EMW020** m Sustitución de cargadero de madera.
Sustitución de cargadero existente en hueco de muro, de madera en mal estado o deteriorada, por un cargadero de madera aserrada de pino silvestre (Pinus sylvestris), acabado cepillado, para aplicaciones estructurales, clase resistente C18 y protección frente a agentes bióticos que se corresponde con la clase de penetración NP2 (3 mm en las caras laterales de la albura), de 20x20 cm de sección, colocado sobre capa de mortero de cemento, confeccionado en obra, con aditivo hidrófugo, dosificación 1:3.
Criterio de valoración económica: El precio no incluye el montaje y desmontaje del apeo.
Incluye: Desmontaje del elemento. Fragmentación de los escombros en piezas manejables. Carga manual de escombros sobre camión o contenedor. Apeo del muro. Replanteo y marcado de ejes, en los puntos de apoyo del muro. Presentación de la pieza sobre el muro. Colocación y nivelación. Fijación al muro.
Criterio de medición de proyecto: Longitud medida según documentación gráfica de Proyecto.
Criterio de medición de obra: Se medirá la longitud realmente ejecutada según especificaciones de Proyecto.

| Código | Ud | Descripción | Rendimiento | Precio | Importe |
|---|---|---|---|---|---|
| mt07mee019j | m³ | Madera aserrada de pino silvestre (Pinus sylvestris), con acabado cepillado, para cargadero, para aplicaciones estructurales, clase resistente C18 y protección frente a agentes bióticos que se corresponde con la clase de penetración NP2, trabajado en taller. (material) | 0.048 | 745.61 | 35.79 |
| mt08aaa010a | m³ | Agua. (material) | 0.006 | 2.04 | 0.01 |
| mt01arg005a | t | Arena de cantera, para mortero preparado en obra. (material) | 0.012 | 23.95 | 0.29 |
| mt08cem000h | kg | Cemento gris en sacos. (material) | 3.600 | 0.20 | 0.72 |
| mt08adt010 | kg | Aditivo hidrófugo para impermeabilización de morteros u concretos. (material) | 0.072 | 1.63 | 0.12 |
| mq06hor010 | h | Concretera eléctrica con una capacidad de amasado de 160 l. (maquinaria) | 0.006 | 4.10 | 0.02 |
| op00cla010 |  | Clavadora neumática. | 1.000 | 0.00 | 0.00 |
| op00cep010 |  | Garlopa. | 1.000 | 0.00 | 0.00 |
| mo017 | h | Carpintero. (mano de obra) | 1.130 | 18.10 | 20.45 |
| mo020 | h | Albañil especializado en mampostería. (mano de obra) | 1.130 | 17.84 | 20.16 |
| mo113 | h | Peón de albañilería. (mano de obra) | 0.645 | 11.01 | 7.10 |
| % | % | Herramientas | 2 % | 84.66 | 1.69 |
|  |  | Costes directos |  |  | 86.35 |
