# Columna prefabricada de concreto armado, imitación madera

- Propiedad del archivo: CYPE INGENIEROS, S.A.
- Formato: FIEBDC-3/2002
- Ámbito geográfico: Panamá
- Divisa: USD
- Costes indirectos: 3.00 %
- Gastos generales: 13.00 %
- Beneficio industrial: 6.00 %
- IVA: 13.00 %

## E Estructuras

### EP Concreto prefabricado

#### EPS Columnas

**EPS100** Ud Columna prefabricada de concreto armado, imitación madera.
Columna prefabricada de concreto armado, de 30x30 cm y sección hueca, de 250 cm de altura, con 4 barras de acero de 12 mm de diámetro, acabado imitación madera, con una mano de lasur. Incluso concreto f'c=245 kg/cm² (3500 psi), clase de exposición F0 S0 P0 C0, tamaño máximo del agregado 25 mm (1" ASTM Nº 57), consistencia blanda para relleno de la columna y pieza troncopiramidal para apoyo.
Incluye: Replanteo de las columnas. Izado y presentación de las columnas mediante grúa. Ajuste a su posición correcta y nivelación. Montaje y desmontaje de apeos complementarios.
Criterio de medición de proyecto: Número de unidades previstas, según documentación gráfica de Proyecto.
Criterio de medición de obra: Se medirá el número de unidades realmente ejecutadas según especificaciones de Proyecto.

| Código | Ud | Descripción | Rendimiento | Precio | Importe |
|---|---|---|---|---|---|
| mt07pha080g | Ud | Columna prefabricada de concreto armado, de 30x30 cm y sección hueca, de 250 cm de altura, con 4 barras de acero de 12 mm de diámetro, acabado imitación madera, con una mano de lasur. (material) | 1.000 | 534.35 | 534.35 |
| mt07pha081a | Ud | Pieza troncopiramidal de 37x37 cm de base inferior, 32x32 cm de base superior y 35 cm de altura, acabado imitación madera, con una mano de lasur, para apoyo de columna prefabricada de concreto armado, de 30x30 cm y sección hueca. (material) | 1.000 | 139.99 | 139.99 |
| mt10haf100ajc | m³ | Concreto f'c=245 kg/cm² (3500 psi), clase de exposición F0 S0 P0 C0, tamaño máximo del agregado 25 mm (1" ASTM Nº 57), consistencia blanda, premezclado, según ACI 318. (material) | 0.123 | 125.92 | 15.49 |
| mq07gte010a | h | Grúa autopropulsada de brazo telescópico con una capacidad de elevación de 12 t y 20 m de altura máxima de trabajo. (maquinaria) | 0.275 | 63.58 | 17.48 |
| mo046 | h | Montador de estructura prefabricada de concreto. (mano de obra) | 0.361 | 17.87 | 6.45 |
| mo093 | h | Principiante de montador de estructura prefabricada de concreto. (mano de obra) | 0.659 | 11.45 | 7.55 |
| % | % | Herramientas | 2 % | 721.31 | 14.43 |
|  |  | Costes directos |  |  | 735.74 |
