# Columna prefabricada de concreto armado

- Propiedad del archivo: CYPE INGENIEROS, S.A.
- Formato: FIEBDC-3/2002
- Ámbito geográfico: Panamá
- Divisa: USD
- Costes indirectos: 3.00 %
- Gastos generales: 13.00 %
- Beneficio industrial: 6.00 %
- IVA: 13.00 %

## E Estructuras

### EP Concreto prefabricado

#### EPS Columnas

**EPS010** Ud Columna prefabricada de concreto armado.
Columna prefabricada de concreto armado de sección 35x35 cm, de 3 m de altura libre máxima, para acabado visto del concreto, con armadura de 650 a 900 kN/m de capacidad mecánica, sin ménsulas, para empotrar en la base.
Criterio de valoración económica: El precio no incluye el mortero de relleno.
Incluye: Replanteo de las columnas. Izado y presentación de las columnas mediante grúa. Ajuste a su posición correcta y nivelación. Montaje y desmontaje de apeos complementarios.
Criterio de medición de proyecto: Número de unidades previstas, según documentación gráfica de Proyecto.
Criterio de medición de obra: Se medirá el número de unidades realmente ejecutadas según especificaciones de Proyecto.

| Código | Ud | Descripción | Rendimiento | Precio | Importe |
|---|---|---|---|---|---|
| mt07pha010aaab | Ud | Columna prefabricada de concreto armado de sección 35x35 cm, de 3 m de altura libre máxima, para acabado visto del concreto, con armadura de 650 a 900 kN/m de capacidad mecánica, sin ménsulas, para empotrar en la base. (material) | 1.000 | 206.42 | 206.42 |
| mq07gte010c | h | Grúa autopropulsada de brazo telescópico con una capacidad de elevación de 30 t y 27 m de altura máxima de trabajo. (maquinaria) | 0.290 | 89.11 | 25.84 |
| mo046 | h | Montador de estructura prefabricada de concreto. (mano de obra) | 0.314 | 18.57 | 5.83 |
| mo093 | h | Principiante de montador de estructura prefabricada de concreto. (mano de obra) | 0.628 | 11.90 | 7.47 |
| % | % | Herramientas | 2 % | 245.56 | 4.91 |
|  |  | Costes directos |  |  | 250.47 |
