# Caja metálica de espigas

- Propiedad del archivo: CYPE INGENIEROS, S.A.
- Formato: FIEBDC-3/2002
- Ámbito geográfico: Panamá
- Divisa: USD
- Costes indirectos: 3.00 %
- Gastos generales: 13.00 %
- Beneficio industrial: 6.00 %
- IVA: 13.00 %

## E Estructuras

### EW Elementos especiales

#### EWE Dispositivos de anclaje y empalme de armaduras

**EWE010** m Caja metálica de espigas.
Caja metálica para fijar sobre la cimbra, con armadura simple de espera alojada en su interior, de 8 mm de diámetro, con terminación en gancho vertical, separación entre armaduras 100 mm, longitud del estribo 170 mm, anchura del estribo 48 mm y longitud de anclaje 300 mm, para la realización de encuentros entre dos elementos constructivos de concreto armado.
Incluye: Fijación de la caja a la cimbra. Retirada de la cubierta y desdoblado de las armaduras.
Criterio de medición de proyecto: Longitud medida según documentación gráfica de Proyecto.
Criterio de medición de obra: Se medirá la longitud realmente ejecutada según especificaciones de Proyecto.

| Código | Ud | Descripción | Rendimiento | Precio | Importe |
|---|---|---|---|---|---|
| mt07ewe010aaa | m | Caja metálica para fijar sobre la cimbra, con armadura simple de espera alojada en su interior, de 8 mm de diámetro, con terminación en gancho vertical, separación entre armaduras 100 mm, longitud del estribo 170 mm, anchura del estribo 48 mm y longitud de anclaje 300 mm. (material) | 1.000 | 27.20 | 27.20 |
| mo042 | h | Albañil especializado en mampostería reforzador. (mano de obra) | 0.126 | 17.87 | 2.25 |
| mo089 | h | Principiante de albañil especializado en mampostería reforzador. (mano de obra) | 0.126 | 11.45 | 1.44 |
| % | % | Herramientas | 2 % | 30.89 | 0.62 |
|  |  | Costes directos |  |  | 31.51 |
