# Trampilla para pared interior de láminas de yeso. Sistema "KNAUF"

- Propiedad del archivo: CYPE INGENIEROS, S.A.
- Formato: FIEBDC-3/2002
- Ámbito geográfico: Panamá
- Divisa: USD
- Costes indirectos: 3.00 %
- Gastos generales: 13.00 %
- Beneficio industrial: 6.00 %
- IVA: 13.00 %

## F Fachadas y paredes

### FB Paredes interiores de entramado autoportante

#### FBY De láminas de yeso

**FBY021** Ud Trampilla para pared interior de láminas de yeso. Sistema "KNAUF".
Trampilla de registro gama Especial, Revo Estanca P/A 12,5, sistema E112.d "KNAUF", de 500x500 mm, formada por marco de aluminio y puerta de lámina de yeso (1 Diamant (DFH1I), de 12,5 mm de espesor), para pared interior de láminas de yeso. Incluso accesorios de montaje.
Incluye: Marcado y corte de la lámina de yeso. Colocación de la trampilla.
Criterio de medición de proyecto: Número de unidades previstas, según documentación gráfica de Proyecto.
Criterio de medición de obra: Se medirá el número de unidades realmente colocadas según especificaciones de Proyecto.

| Código | Ud | Descripción | Rendimiento | Precio | Importe |
|---|---|---|---|---|---|
| mt12ppk060bhhjbd | Ud | Trampilla de registro gama Especial, Revo Estanca P/A 12,5, sistema E112.d "KNAUF", de 500x500 mm, formada por marco de aluminio y puerta de lámina de yeso (1 Diamant (DFH1I), de 12,5 mm de espesor). (material) | 1.000 | 119.18 | 119.18 |
| op00fre010 |  | Fresadora. | 0.100 | 0.00 | 0.00 |
| op00ato010 |  | Atornillador. | 0.100 | 0.00 | 0.00 |
| op00tal010 |  | Taladro. | 0.100 | 0.00 | 0.00 |
| mo053 | h | Montador de prefabricados interiores. (mano de obra) | 0.123 | 17.64 | 2.17 |
| mo100 | h | Principiante de montador de prefabricados interiores. (mano de obra) | 0.123 | 11.01 | 1.35 |
| % | % | Herramientas | 2 % | 122.70 | 2.45 |
|  |  | Costes directos |  |  | 125.15 |
