# Trampilla para pared interior de láminas de yeso. Sistema "KNAUF"

- Propiedad del archivo: CYPE INGENIEROS, S.A.
- Formato: FIEBDC-3/2002
- Ámbito geográfico: Panamá
- Divisa: USD
- Costes indirectos: 3.00 %
- Gastos generales: 13.00 %
- Beneficio industrial: 6.00 %
- IVA: 13.00 %

## F Fachadas y paredes

### FB Paredes interiores de entramado autoportante

#### FBY De láminas de yeso

**FBY021** Ud Trampilla para pared interior de láminas de yeso. Sistema "KNAUF".
Trampilla de registro gama Cortafuego, Cortafuego Tras EI 60 30, sistema E135.a "KNAUF", de 600x1000 mm, formada por marco de acero y puerta de lámina de yeso (2 cortafuego (DF), de 15 mm de espesor cada placa), para pared interior de láminas de yeso. Incluso accesorios de montaje.
Incluye: Marcado y corte de la lámina de yeso. Colocación de la trampilla.
Criterio de medición de proyecto: Número de unidades previstas, según documentación gráfica de Proyecto.
Criterio de medición de obra: Se medirá el número de unidades realmente colocadas según especificaciones de Proyecto.

| Código | Ud | Descripción | Rendimiento | Precio | Importe |
|---|---|---|---|---|---|
| mt12ppk060dokocg | Ud | Trampilla de registro gama Cortafuego, Cortafuego Tras EI 60 30, sistema E135.a "KNAUF", de 600x1000 mm, formada por marco de acero y puerta de lámina de yeso (2 cortafuego (DF), de 15 mm de espesor cada placa). (material) | 1.000 | 486.34 | 486.34 |
| op00fre010 |  | Fresadora. | 0.100 | 0.00 | 0.00 |
| op00ato010 |  | Atornillador. | 0.100 | 0.00 | 0.00 |
| op00tal010 |  | Taladro. | 0.100 | 0.00 | 0.00 |
| mo053 | h | Montador de prefabricados interiores. (mano de obra) | 0.123 | 17.64 | 2.17 |
| mo100 | h | Principiante de montador de prefabricados interiores. (mano de obra) | 0.123 | 11.01 | 1.35 |
| % | % | Herramientas | 2 % | 489.86 | 9.80 |
|  |  | Costes directos |  |  | 499.66 |
