# Bancada de concreto

- Propiedad del archivo: CYPE INGENIEROS, S.A.
- Formato: FIEBDC-3/2002
- Ámbito geográfico: Panamá
- Divisa: USD
- Costes indirectos: 3.00 %
- Gastos generales: 13.00 %
- Beneficio industrial: 6.00 %
- IVA: 13.00 %

## H Remates y ayudas

### HB Bancadas

#### HBH De concreto

**HBH010** Ud Bancada de concreto.
Bancada de concreto armado, de 150x100x16 cm, compuesta de concreto f'c=210 kg/cm² (3000 psi), clase de exposición F0 S0 P0 C0, tamaño máximo del agregado 25 mm (1" ASTM Nº 57), consistencia blanda, preparado en obra, y vaciado con medios manuales, malla electrosoldada tipo 6x6 10/10 de acero Grado 70, con barras separadas 15,24x15,24 cm de Ø 3,43 mm, marco perimetral de perfil de acero laminado en caliente y capa separadora de geotextil no tejido.
Incluye: Replanteo y trazado de la bancada. Colocación del geotextil. Colocación y fijación del marco. Colocación de las armaduras con separadores homologados. Preparación del concreto. Vaciado y compactación del concreto. Regleado y nivelación de la capa de compresión. Curado del concreto.
Criterio de medición de proyecto: Número de unidades previstas, según documentación gráfica de Proyecto.
Criterio de medición de obra: Se medirá el número de unidades realmente ejecutadas según especificaciones de Proyecto.

| Código | Ud | Descripción | Rendimiento | Precio | Importe |
|---|---|---|---|---|---|
| mt14gsa010ce | m² | Geotextil no tejido sintético, termosoldado, de polipropileno-polietileno, con una resistencia a la tracción longitudinal de 9,5 kN/m, una resistencia a la tracción transversal de 10 kN/m, una apertura de cono al ensayo de perforación dinámica según ISO 13433 inferior a 28 mm, resistencia CBR a punzonamiento 1,56 kN y una masa superficial de 125 g/m². (material) | 1.760 | 2.20 | 3.87 |
| mt07ala000ha | kg | Acero laminado A 572 Grado 42, en perfiles laminados en caliente, según ASTM A 572, piezas simples, para aplicaciones estructurales, acabado con imprimación antioxidante. Trabajado y montado en taller, para colocar en obra. (material) | 94.000 | 1.94 | 182.36 |
| mt07ame120aa | m² | Malla electrosoldada tipo 6x6 10/10 de acero Grado 70, con varillas lisas espaciadas 15,24x15,24 cm de 3,43 mm de diámetro, según ASTM A 185 y ASTM A 497. (material) | 1.650 | 1.15 | 1.90 |
| mt08aaa010a | m³ | Agua. (material) | 0.055 | 2.04 | 0.11 |
| mt01arg000h | m³ | Arena cribada. (material) | 0.148 | 20.27 | 3.00 |
| mt01arg001hq | m³ | Agregado grueso homogeneizado, de tamaño máximo 25 mm (1" ASTM Nº 57). (material) | 0.222 | 26.30 | 5.84 |
| mt08cem000h | kg | Cemento gris en sacos. (material) | 92.400 | 0.20 | 18.48 |
| mq06hor010 | h | Concretera eléctrica con una capacidad de amasado de 160 l. (maquinaria) | 0.184 | 4.10 | 0.75 |
| au00auh010 |  | Balde concretero. | 1.000 | 0.00 | 0.00 |
| au00auh040 |  | Vibrador de concreto, eléctrico. | 1.000 | 0.00 | 0.00 |
| mo042 | h | Albañil especializado en mampostería reforzador. (mano de obra) | 0.313 | 18.57 | 5.81 |
| mo089 | h | Principiante de albañil especializado en mampostería reforzador. (mano de obra) | 0.313 | 11.90 | 3.72 |
| mo113 | h | Peón de albañilería. (mano de obra) | 0.331 | 11.01 | 3.64 |
| mo112 | h | Ayudante de albañilería. (mano de obra) | 0.347 | 11.19 | 3.88 |
| % | % | Herramientas | 2 % | 233.36 | 4.67 |
|  |  | Costes directos |  |  | 238.03 |
