# Recibido de premarco de madera a pared interior de mampostería

- Propiedad del archivo: CYPE INGENIEROS, S.A.
- Formato: FIEBDC-3/2002
- Ámbito geográfico: Panamá
- Divisa: USD
- Costes indirectos: 3.00 %
- Gastos generales: 13.00 %
- Beneficio industrial: 6.00 %
- IVA: 13.00 %

## H Remates y ayudas

### HE Recibidos

#### HEC Marcos, premarcos y premarcos

**HEC020** Ud Recibido de premarco de madera a pared interior de mampostería.
Recibido de premarco de madera a pared interior de mampostería, con patillas de anclaje, con mortero de cemento, confeccionado en obra, con aditivo hidrófugo, dosificación 1:6, después de la ejecución del pared interior y con el pavimento colocado, para fijar posteriormente, sobre él, el marco de las puertas exteriores y ventanas de más de 4 m² de superficie.
Incluye: Replanteo. Apertura de huecos para embutir las patillas de anclaje. Nivelación y aplomado. Tapado de huecos con mortero. Fijación definitiva del premarco.
Criterio de medición de proyecto: Número de unidades previstas, según documentación gráfica de Proyecto.
Criterio de medición de obra: Se medirá el número de unidades realmente ejecutadas según especificaciones de Proyecto.

| Código | Ud | Descripción | Rendimiento | Precio | Importe |
|---|---|---|---|---|---|
| mt08aaa010a | m³ | Agua. (material) | 0.006 | 2.00 | 0.01 |
| mt01arg005a | t | Arena de cantera, para mortero preparado en obra. (material) | 0.041 | 23.51 | 0.96 |
| mt08cem000h | kg | Cemento gris en sacos. (material) | 6.250 | 0.19 | 1.19 |
| mt08adt010 | kg | Aditivo hidrófugo para impermeabilización de morteros u concretos. (material) | 0.125 | 1.60 | 0.20 |
| mq06hor010 | h | Concretera eléctrica con una capacidad de amasado de 160 l. (maquinaria) | 0.020 | 4.00 | 0.08 |
| mo020 | h | Albañil especializado en mampostería. (mano de obra) | 0.501 | 17.17 | 8.60 |
| mo113 | h | Peón de albañilería. (mano de obra) | 0.501 | 10.59 | 5.31 |
| % | % | Herramientas | 2 % | 16.35 | 0.33 |
|  |  | Costes directos |  |  | 16.68 |
