# Forrado de conductos para instalaciones, en cubierta plana, de mampostería

- Propiedad del archivo: CYPE INGENIEROS, S.A.
- Formato: FIEBDC-3/2002
- Ámbito geográfico: Panamá
- Divisa: USD
- Costes indirectos: 3.00 %
- Gastos generales: 13.00 %
- Beneficio industrial: 6.00 %
- IVA: 13.00 %

## H Remates y ayudas

### HF Forrados

#### HFI De conductos

**HFI030** Ud Forrado de conductos para instalaciones, en cubierta plana, de mampostería.
Forrado de conductos para instalaciones, en cubierta plano, de 0,25 m² de sección y 1 m de altura, realizado con mampostería de ladrillo cerámico hueco para revestir, recibida y enfoscada exteriormente con mortero de cemento, confeccionado en obra, dosificación 1:6.
Incluye: Replanteo y trazado en la losa de los paredes interiores a realizar. Colocación y aplomado de miras de referencia. Colocación de los ladrillos, previamente humedecidos, por hiladas enteras. Repaso de juntas y limpieza. Repello de la superficie.
Criterio de medición de proyecto: Número de unidades previstas, según documentación gráfica de Proyecto.
Criterio de medición de obra: Se medirá el número de unidades realmente ejecutadas según especificaciones de Proyecto.

| Código | Ud | Descripción | Rendimiento | Precio | Importe |
|---|---|---|---|---|---|
| mt04lvc010d | Ud | Ladrillo cerámico hueco triple, para revestir, 24x11,5x11,5 cm, densidad 780 kg/m³. (material) | 70.000 | 0.49 | 34.30 |
| mt08aaa010a | m³ | Agua. (material) | 0.020 | 2.00 | 0.04 |
| mt01arg005a | t | Arena de cantera, para mortero preparado en obra. (material) | 0.112 | 23.51 | 2.63 |
| mt08cem000h | kg | Cemento gris en sacos. (material) | 17.200 | 0.19 | 3.27 |
| mq06hor010 | h | Concretera eléctrica con una capacidad de amasado de 160 l. (maquinaria) | 0.056 | 4.00 | 0.22 |
| op00amo010 |  | Amoladora o radial. | 1.000 | 0.00 | 0.00 |
| mo020 | h | Albañil especializado en mampostería. (mano de obra) | 0.773 | 17.17 | 13.27 |
| mo077 | h | Principiante de albañilería. (mano de obra) | 1.051 | 11.01 | 11.57 |
| % | % | Herramientas | 2 % | 65.30 | 1.31 |
|  |  | Costes directos |  |  | 66.61 |
