# Apertura de rozas

- Propiedad del archivo: CYPE INGENIEROS, S.A.
- Formato: FIEBDC-3/2002
- Ámbito geográfico: Panamá
- Divisa: USD
- Costes indirectos: 3.00 %
- Gastos generales: 13.00 %
- Beneficio industrial: 6.00 %
- IVA: 13.00 %

## H Remates y ayudas

### HY Ayudas de albañilería

#### HYO Para oficios

**HYO010** m Apertura de rozas.
Apertura y tapado de rozas con mortero de cemento, confeccionado en obra, dosificación 1:6 en mampostería de bloque cerámico aligerado, con medios manuales sin afectar a la estabilidad del elemento constructivo.
Incluye: Preparación de la zona de trabajo. Protección de los elementos del entorno. Replanteo. Ejecución manual de la roza. Tapado de las rozas. Retirada y acopio de escombros. Limpieza de los restos de obra. Carga de escombros sobre camión o contenedor.
Criterio de medición de proyecto: Longitud medida según documentación gráfica de Proyecto.
Criterio de medición de obra: Se medirá la longitud realmente ejecutada según especificaciones de Proyecto.

| Código | Ud | Descripción | Rendimiento | Precio | Importe |
|---|---|---|---|---|---|
| mt08aaa010a | m³ | Agua. (material) | 0.006 | 2.00 | 0.01 |
| mt01arg005a | t | Arena de cantera, para mortero preparado en obra. (material) | 0.008 | 23.51 | 0.19 |
| mt08cem000h | kg | Cemento gris en sacos. (material) | 1.250 | 0.19 | 0.24 |
| mq06hor010 | h | Concretera eléctrica con una capacidad de amasado de 160 l. (maquinaria) | 0.006 | 4.00 | 0.02 |
| mo113 | h | Peón de albañilería. (mano de obra) | 0.615 | 10.59 | 6.51 |
| % | % | Herramientas | 2 % | 6.97 | 0.14 |
|  |  | Costes directos |  |  | 7.11 |
