# Mástil para fijación de antenas

- Propiedad del archivo: CYPE INGENIEROS, S.A.
- Formato: FIEBDC-3/2002
- Ámbito geográfico: Panamá
- Divisa: USD
- Costes indirectos: 3.00 %
- Gastos generales: 13.00 %
- Beneficio industrial: 6.00 %
- IVA: 13.00 %

## I Instalaciones

### IA Audiovisuales

#### IAA Red de cables coaxiales

**IAA031** Ud Mástil para fijación de antenas.
Mástil para fijación de 3 antenas, de tubo de acero con tratamiento anticorrosión, de 5,5 m de altura, 40 mm de diámetro y 2 mm de espesor. Incluso, anclajes y cuantos accesorios sean necesarios para su correcta instalación.
Incluye: Replanteo. Montaje.
Criterio de medición de proyecto: Número de unidades previstas, según documentación gráfica de Proyecto.
Criterio de medición de obra: Se medirá el número de unidades realmente ejecutadas según especificaciones de Proyecto.

| Código | Ud | Descripción | Rendimiento | Precio | Importe |
|---|---|---|---|---|---|
| mt40saf010hw | Ud | Mástil para fijación de antenas, de tubo de acero con tratamiento anticorrosión, de 3 m de altura, 40 mm de diámetro y 2 mm de espesor, unión por enchufe. Incluso accesorios. (material) | 1.000 | 34.33 | 34.33 |
| mt40saf010ev | Ud | Mástil para fijación de antenas, de tubo de acero con tratamiento anticorrosión, de 2,5 m de altura, 40 mm de diámetro y 2 mm de espesor, unión por enchufe. Incluso accesorios. (material) | 1.000 | 26.49 | 26.49 |
| mt40saf011r | Ud | Garra de anclaje a obra en L para mástil, para colocación en superficie, de 500 mm de longitud y 4 mm de espesor, con abrazadera. (material) | 2.000 | 10.92 | 21.84 |
| mo001 | h | Instalador de telecomunicaciones. (mano de obra) | 1.641 | 17.64 | 28.95 |
| mo056 | h | Principiante de instalador de telecomunicaciones. (mano de obra) | 1.641 | 10.99 | 18.03 |
| % | % | Herramientas | 2 % | 129.64 | 2.59 |
|  |  | Costes directos |  |  | 132.23 |
