# Repartidor

- Propiedad del archivo: CYPE INGENIEROS, S.A.
- Formato: FIEBDC-3/2002
- Ámbito geográfico: Panamá
- Divisa: USD
- Costes indirectos: 3.00 %
- Gastos generales: 13.00 %
- Beneficio industrial: 6.00 %
- IVA: 13.00 %

## I Instalaciones

### IA Audiovisuales

#### IAA Red de cables coaxiales

**IAA115** Ud Repartidor.
Repartidor de 5-2400 MHz de 2 salidas con punto de acceso a usuario (PAU), de 74x49x16 mm, 4,7 dB de pérdidas de inserción a 862 MHz y 6,5 dB de pérdidas de inserción a 2150 MHz.
Incluye: Colocación. Conexionado y comprobación de su correcto funcionamiento.
Criterio de medición de proyecto: Número de unidades previstas, según documentación gráfica de Proyecto.
Criterio de medición de obra: Se medirá el número de unidades realmente ejecutadas según especificaciones de Proyecto.

| Código | Ud | Descripción | Rendimiento | Precio | Importe |
|---|---|---|---|---|---|
| mt40irt026a | Ud | Repartidor de 5-2400 MHz de 2 salidas con punto de acceso a usuario (PAU), de 74x49x16 mm, 4,7 dB de pérdidas de inserción a 862 MHz y 6,5 dB de pérdidas de inserción a 2150 MHz, con conectores tipo "F". (material) | 1.000 | 3.24 | 3.24 |
| mo001 | h | Instalador de telecomunicaciones. (mano de obra) | 0.109 | 17.64 | 1.92 |
| mo056 | h | Principiante de instalador de telecomunicaciones. (mano de obra) | 0.109 | 10.99 | 1.20 |
| % | % | Herramientas | 2 % | 6.36 | 0.13 |
|  |  | Costes directos |  |  | 6.49 |
