# Cable bus de comunicaciones

- Propiedad del archivo: CYPE INGENIEROS, S.A.
- Formato: FIEBDC-3/2002
- Ámbito geográfico: Panamá
- Divisa: USD
- Costes indirectos: 3.00 %
- Gastos generales: 13.00 %
- Beneficio industrial: 6.00 %
- IVA: 13.00 %

## I Instalaciones

### IB Sistemas de climatización

#### IBH Sistema HVRF (Mitsubishi Electric)

**IBH105** m Cable bus de comunicaciones.
Cable bus de comunicaciones, apantallado, de 2 hilos, de 1,5 mm² de sección por hilo.
Criterio de valoración económica: El precio no incluye la canalización.
Incluye: Tendido del cable. Conexionado.
Criterio de medición de proyecto: Longitud medida según documentación gráfica de Proyecto.
Criterio de medición de obra: Se medirá la longitud realmente ejecutada según especificaciones de Proyecto.

| Código | Ud | Descripción | Rendimiento | Precio | Importe |
|---|---|---|---|---|---|
| mt42mee750a | m | Cable bus de comunicaciones, apantallado, de 2 hilos, de 1,5 mm² de sección por hilo. (material) | 1.000 | 11.50 | 11.50 |
| mo005 | h | Instalador de climatización. (mano de obra) | 0.055 | 18.33 | 1.01 |
| mo104 | h | Principiante de instalador de climatización. (mano de obra) | 0.055 | 11.42 | 0.63 |
| % | % | Herramientas | 2 % | 13.14 | 0.26 |
|  |  | Costes directos |  |  | 13.40 |
