# Unidad interior de aire acondicionado, de techo con descarga directa, para gas R-32

- Propiedad del archivo: CYPE INGENIEROS, S.A.
- Formato: FIEBDC-3/2002
- Ámbito geográfico: Panamá
- Divisa: USD
- Costes indirectos: 3.00 %
- Gastos generales: 13.00 %
- Beneficio industrial: 6.00 %
- IVA: 13.00 %

## I Instalaciones

### IB Sistemas de climatización

#### IBP Sistema VRF (Toshiba)

**IBP006** Ud Unidad interior de aire acondicionado, de techo con descarga directa, para gas R-32.
Unidad interior de aire acondicionado, de techo con descarga directa, sistema VRF, para gas R-410A/R-32, alimentación monofásica (230V/50Hz), modelo MMC-UP0151HP-E "TOSHIBA", potencia frigorífica nominal 4,5 kW (temperatura de bulbo seco del aire interior 27°C, temperatura de bulbo húmedo del aire interior 19°C, temperatura de bulbo seco del aire exterior 35°C, temperatura de bulbo húmedo del aire exterior 24°C), potencia calorífica nominal 5 kW (temperatura de bulbo seco del aire interior 20°C, temperatura de bulbo húmedo del aire exterior 6°C), consumo eléctrico nominal 0,033 kW, presión sonora a velocidad alta/media/baja: 36/34/28 dBA, potencia sonora a velocidad alta 51 dBA, caudal de aire a velocidad alta/media/baja: 840/690/540 m³/h, de 235x950x690 mm y 23 kg, con válvula de expansión electrónica, sensor de presión y control individual de temperatura por microprocesador para regulación del flujo de refrigerante, toma de aire exterior. Regulación: control remoto inalámbrico, modelo RBC-AXU31C-E.
Criterio de valoración económica: El precio no incluye la canalización ni el cableado eléctrico de alimentación.
Incluye: Replanteo. Colocación y fijación. Conexión a las líneas frigoríficas. Conexión a la red eléctrica. Conexión a la red de desagüe. Puesta en marcha.
Criterio de medición de proyecto: Número de unidades previstas, según documentación gráfica de Proyecto.
Criterio de medición de obra: Se medirá el número de unidades realmente ejecutadas según especificaciones de Proyecto.

| Código | Ud | Descripción | Rendimiento | Precio | Importe |
|---|---|---|---|---|---|
| mt42tsb171a | Ud | Unidad interior de aire acondicionado, de techo con descarga directa, sistema VRF, para gas R-410A/R-32, alimentación monofásica (230V/50Hz), modelo MMC-UP0151HP-E "TOSHIBA", potencia frigorífica nominal 4,5 kW (temperatura de bulbo seco del aire interior 27°C, temperatura de bulbo húmedo del aire interior 19°C, temperatura de bulbo seco del aire exterior 35°C, temperatura de bulbo húmedo del aire exterior 24°C), potencia calorífica nominal 5 kW (temperatura de bulbo seco del aire interior 20°C, temperatura de bulbo húmedo del aire exterior 6°C), consumo eléctrico nominal 0,033 kW, presión sonora a velocidad alta/media/baja: 36/34/28 dBA, potencia sonora a velocidad alta 51 dBA, caudal de aire a velocidad alta/media/baja: 840/690/540 m³/h, de 235x950x690 mm y 23 kg, con válvula de expansión electrónica, sensor de presión y control individual de temperatura por microprocesador para regulación del flujo de refrigerante, toma de aire exterior. (material) | 1.000 | 2980.59 | 2980.59 |
| mt42tsb597b | Ud | Control remoto inalámbrico, modelo RBC-AXU31C-E "TOSHIBA", formado por mando por infrarrojos y receptor para instalación en la unidad interior de aire acondicionado. (material) | 1.000 | 387.38 | 387.38 |
| mo005 | h | Instalador de climatización. (mano de obra) | 1.094 | 17.64 | 19.30 |
| mo104 | h | Principiante de instalador de climatización. (mano de obra) | 1.094 | 10.99 | 12.02 |
| % | % | Herramientas | 2 % | 3399.29 | 67.99 |
|  |  | Costes directos |  |  | 3467.28 |
