# Derivación para línea frigorífica de líquido y de gas

- Propiedad del archivo: CYPE INGENIEROS, S.A.
- Formato: FIEBDC-3/2002
- Ámbito geográfico: Panamá
- Divisa: USD
- Costes indirectos: 3.00 %
- Gastos generales: 13.00 %
- Beneficio industrial: 6.00 %
- IVA: 13.00 %

## I Instalaciones

### IB Sistemas de climatización

#### IBP Sistema VRF (Toshiba)

**IBP510** Ud Derivación para línea frigorífica de líquido y de gas.
Derivación de línea frigorífica formada por conjunto de dos juntas, una para la línea de líquido y otra para la línea de gas, modelo RBM-BY55E "TOSHIBA", con un rango de capacidad total de las unidades interiores conectadas aguas abajo de menos de 6,4.
Incluye: Conexionado.
Criterio de medición de proyecto: Número de unidades previstas, según documentación gráfica de Proyecto.
Criterio de medición de obra: Se medirá el número de unidades realmente ejecutadas según especificaciones de Proyecto.

| Código | Ud | Descripción | Rendimiento | Precio | Importe |
|---|---|---|---|---|---|
| mt42tsb520a | Ud | Conjunto de dos juntas, una para la línea de líquido y otra para la línea de gas, modelo RBM-BY55E "TOSHIBA", con un rango de capacidad total de las unidades interiores conectadas aguas abajo de menos de 6,4. (material) | 1.000 | 193.69 | 193.69 |
| mo005 | h | Instalador de climatización. (mano de obra) | 0.055 | 17.64 | 0.97 |
| mo104 | h | Principiante de instalador de climatización. (mano de obra) | 0.055 | 10.99 | 0.60 |
| % | % | Herramientas | 2 % | 195.26 | 3.91 |
|  |  | Costes directos |  |  | 199.17 |
