# Tanque de combustible líquido, superficial, de polietileno de alta densidad (PEAD/HDPE)

- Propiedad del archivo: CYPE INGENIEROS, S.A.
- Formato: FIEBDC-3/2002
- Ámbito geográfico: Panamá
- Divisa: USD
- Costes indirectos: 3.00 %
- Gastos generales: 13.00 %
- Beneficio industrial: 6.00 %
- IVA: 13.00 %

## I Instalaciones

### IC Calefacción, refrigeración, climatización y agua caliente

#### ICD Combustible líquido

**ICD120** Ud Tanque de combustible líquido, superficial, de polietileno de alta densidad (PEAD/HDPE).
Tanque homologado de gasóleo, superficial, colocado en el exterior del edificio, de polietileno de alta densidad (PEAD/HDPE), de doble pared, con una capacidad de 1000 litros. Incluso, indicador de nivel, accesorios de conexión y elementos de protección según normativa. Totalmente montado, conexionado y probado.
Incluye: Colocación del depósito. Montaje de accesorios.
Criterio de medición de proyecto: Número de unidades previstas, según documentación gráfica de Proyecto.
Criterio de medición de obra: Se medirá el número de unidades realmente ejecutadas según especificaciones de Proyecto.

| Código | Ud | Descripción | Rendimiento | Precio | Importe |
|---|---|---|---|---|---|
| mt38dep120b | Ud | Tanque de combustible líquido, de superficie, de polietileno de alta densidad (PEAD/HDPE) con refuerzos de acero, de doble pared, de 1400x660x1660 mm, con una capacidad de 1000 litros y cuatro bocas de entrada/salida. (material) | 1.000 | 767.75 | 767.75 |
| mt38dep112b | Ud | Indicador de nivel para tanque de combustible líquido de polietileno, de doble pared, con una capacidad de 1000 litros. (material) | 1.000 | 22.67 | 22.67 |
| mt38dep114a | Ud | Accesorios de carga, aspiración y ventilación para tanque de combustible líquido de polietileno de alta densidad (PEAD/HDPE). (material) | 1.000 | 36.44 | 36.44 |
| mo004 | h | Instalador de calefacción. (mano de obra) | 0.894 | 17.64 | 15.77 |
| mo103 | h | Principiante de instalador de calefacción. (mano de obra) | 0.894 | 10.99 | 9.83 |
| % | % | Herramientas | 2 % | 852.46 | 17.05 |
|  |  | Costes directos |  |  | 869.51 |
