# Sistema de calefacción y refrigeración por suelo radiante de baja altura, en seco

- Propiedad del archivo: CYPE INGENIEROS, S.A.
- Formato: FIEBDC-3/2002
- Ámbito geográfico: Panamá
- Divisa: USD
- Costes indirectos: 3.00 %
- Gastos generales: 13.00 %
- Beneficio industrial: 6.00 %
- IVA: 13.00 %

## I Instalaciones

### IC Calefacción, refrigeración, climatización y agua caliente

#### ICE Emisores por agua para calefacción y refrigeración

**ICE135** m² Sistema de calefacción y refrigeración por suelo radiante de baja altura, en seco.
Sistema de calefacción por suelo radiante de baja altura, compuesto por, banda de espuma de polietileno (PE), de 60x8 mm, panel aislante moldeado, de poliestireno expandido (EPS), de 1200x750 mm y 15 mm de espesor, con difusores de aluminio y tubo de polietileno reticulado (PE-Xa) con barrera de oxígeno, de 12 mm de diámetro exterior y 1,7 mm de espesor. Totalmente montado, conexionado y probado.
Incluye: Preparación y limpieza de la superficie de apoyo. Replanteo de la instalación. Fijación del zócalo perimetral. Colocación de los paneles. Replanteo de la tubería. Colocación y fijación de las tuberías.
Criterio de medición de proyecto: Superficie útil, medida según documentación gráfica de Proyecto.
Criterio de medición de obra: Se medirá la superficie realmente ejecutada según especificaciones de Proyecto.

| Código | Ud | Descripción | Rendimiento | Precio | Importe |
|---|---|---|---|---|---|
| mt17epu026a | m | Banda de espuma de polietileno (PE), de 60x8 mm. (material) | 0.600 | 3.07 | 1.84 |
| mt17epu014a | Ud | Panel aislante moldeado, de poliestireno expandido (EPS), de 1200x750 mm y 15 mm de espesor, con difusores de aluminio, paso del tubo múltiplo de 12,5 cm. (material) | 1.111 | 97.14 | 107.92 |
| mt37tpu014aa | m | Tubo de polietileno reticulado (PE-Xa) con barrera de oxígeno, de 12 mm de diámetro exterior y 1,7 mm de espesor, según ISO 15875-2. (material) | 8.000 | 2.72 | 21.76 |
| mo004 | h | Instalador de calefacción. (mano de obra) | 0.743 | 17.64 | 13.11 |
| mo103 | h | Principiante de instalador de calefacción. (mano de obra) | 0.743 | 10.99 | 8.17 |
| % | % | Herramientas | 2 % | 152.80 | 3.06 |
|  |  | Costes directos |  |  | 155.86 |
