# Caldera a gas, doméstica, convencional, mural, para calefacción y agua caliente

- Propiedad del archivo: CYPE INGENIEROS, S.A.
- Formato: FIEBDC-3/2002
- Ámbito geográfico: Panamá
- Divisa: USD
- Costes indirectos: 3.00 %
- Gastos generales: 13.00 %
- Beneficio industrial: 6.00 %
- IVA: 13.00 %

## I Instalaciones

### IC Calefacción, refrigeración, climatización y agua caliente

#### ICG Calderas a gas

**ICG032** Ud Caldera a gas, doméstica, convencional, mural, para calefacción y agua caliente
Caldera mural a gas propano, para calefacción y agua caliente instantánea, cámara de combustión estanca, potencia nominal 24 kW, potencia de calefacción 24 kW, potencia de agua caliente 24 kW, eficiencia energética clase C en calefacción, eficiencia energética clase B en agua caliente, perfil de consumo XL, caudal específico de agua caliente de 11,8 l/min, dimensiones 700x400x298 mm, peso 27,5 kg, encendido electrónico y seguridad por ionización, sin llama piloto. Totalmente montada, conexionada y probada.
Incluye: Replanteo. Presentación de los elementos. Montaje de la caldera y sus accesorios. Conexionado con las redes de conducción de agua, de gas, de salubridad y eléctrica, y con el conducto de desagüe de los productos de la combustión. Puesta en marcha.
Criterio de medición de proyecto: Número de unidades previstas, según documentación gráfica de Proyecto.
Criterio de medición de obra: Se medirá el número de unidades realmente ejecutadas según especificaciones de Proyecto.

| Código | Ud | Descripción | Rendimiento | Precio | Importe |
|---|---|---|---|---|---|
| mt38cmj010b | Ud | Caldera mural a gas propano, para calefacción y agua caliente instantánea, cámara de combustión estanca, potencia nominal 24 kW, potencia de calefacción 24 kW, potencia de agua caliente 24 kW, eficiencia energética clase C en calefacción, eficiencia energética clase B en agua caliente, perfil de consumo XL, caudal específico de agua caliente de 11,8 l/min, dimensiones 700x400x298 mm, peso 27,5 kg, encendido electrónico y seguridad por ionización, sin llama piloto. (material) | 1.000 | 1675.29 | 1675.29 |
| mt38www012 | Ud | Material auxiliar para instalaciones de calefacción y agua caliente (material) | 1.000 | 3.02 | 3.02 |
| mo004 | h | Instalador de calefacción. (mano de obra) | 3.329 | 19.14 | 63.72 |
| mo103 | h | Principiante de instalador de calefacción. (mano de obra) | 3.329 | 11.92 | 39.68 |
| % | % | Herramientas | 2 % | 1781.71 | 35.63 |
|  |  | Costes directos |  |  | 1817.34 |
