# Grupo hidráulico con intercambiador para producción de agua caliente

- Propiedad del archivo: CYPE INGENIEROS, S.A.
- Formato: FIEBDC-3/2002
- Ámbito geográfico: Panamá
- Divisa: USD
- Costes indirectos: 3.00 %
- Gastos generales: 13.00 %
- Beneficio industrial: 6.00 %
- IVA: 13.00 %

## I Instalaciones

### IC Calefacción, refrigeración, climatización y agua caliente

#### ICS Sistemas de conducción de agua

**ICS100** Ud Grupo hidráulico con intercambiador para producción de agua caliente
Estación de transferencia para instalación centralizada de calefacción para producción de agua caliente y calefacción individual en vivienda, potencia útil de calefacción 15 kW, potencia de agua caliente 35 kW, de 635x450x210 mm, con intercambiador de placas, para colocación vista. Incluso válvulas de corte, elementos de montaje y accesorios necesarios para su correcto funcionamiento.
Incluye: Replanteo. Colocación y fijación. Conexionado. Puesta en marcha.
Criterio de medición de proyecto: Número de unidades previstas, según documentación gráfica de Proyecto.
Criterio de medición de obra: Se medirá el número de unidades realmente ejecutadas según especificaciones de Proyecto.

| Código | Ud | Descripción | Rendimiento | Precio | Importe |
|---|---|---|---|---|---|
| mt38bur500a | Ud | Estación de transferencia para instalación centralizada de calefacción para producción de agua caliente y calefacción individual en vivienda, potencia útil de calefacción 15 kW, potencia de agua caliente 35 kW, de 635x450x210 mm, con intercambiador de placas, para colocación vista. (material) | 1.000 | 1706.32 | 1706.32 |
| mt37sve010b | Ud | Válvula de esfera de latón niquelado para roscar de 1/2". (material) | 4.000 | 7.11 | 28.44 |
| mt38www011 | Ud | Material auxiliar para instalaciones de agua caliente (material) | 1.000 | 2.09 | 2.09 |
| mo004 | h | Instalador de calefacción. (mano de obra) | 2.314 | 19.14 | 44.29 |
| mo103 | h | Principiante de instalador de calefacción. (mano de obra) | 2.314 | 11.92 | 27.58 |
| % | % | Herramientas | 2 % | 1808.72 | 36.17 |
|  |  | Costes directos |  |  | 1844.89 |
