# Contacto magnético de gran potencia

- Propiedad del archivo: CYPE INGENIEROS, S.A.
- Formato: FIEBDC-3/2002
- Ámbito geográfico: Panamá
- Divisa: USD
- Costes indirectos: 3.00 %
- Gastos generales: 13.00 %
- Beneficio industrial: 6.00 %
- IVA: 13.00 %

## I Instalaciones

### ID Seguridad

#### IDG Contactos magnéticos

**IDG020** Ud Contacto magnético de gran potencia.
Contacto magnético de gran potencia, apertura máxima de la puerta o ventana para activar el contacto 75 mm, con carcasa de aluminio, protección antiapertura y contacto normalmente cerrado. Instalación en puerta o en ventana. Incluso elementos de fijación.
Incluye: Replanteo del emplazamiento. Fijación a la superficie soporte. Conexionado y comprobación de su correcto funcionamiento.
Criterio de medición de proyecto: Número de unidades previstas, según documentación gráfica de Proyecto.
Criterio de medición de obra: Se medirá el número de unidades realmente ejecutadas según especificaciones de Proyecto.

| Código | Ud | Descripción | Rendimiento | Precio | Importe |
|---|---|---|---|---|---|
| mt41ing160a | Ud | Contacto magnético de gran potencia, apertura máxima de la puerta o ventana para activar el contacto 75 mm, con carcasa de aluminio, protección antiapertura y contacto normalmente cerrado, para instalar en puertas y ventanas. Incluso elementos de fijación. (material) | 1.000 | 93.46 | 93.46 |
| mo006 | h | Instalador de equipos y redes de seguridad. (mano de obra) | 0.219 | 18.33 | 4.01 |
| mo105 | h | Principiante de instalador de equipos y redes de seguridad. (mano de obra) | 0.219 | 11.42 | 2.50 |
| % | % | Herramientas | 2 % | 99.97 | 2.00 |
|  |  | Costes directos |  |  | 101.97 |
