# Sistema de alimentación ininterrumpida (SAI)

- Propiedad del archivo: CYPE INGENIEROS, S.A.
- Formato: FIEBDC-3/2002
- Ámbito geográfico: Panamá
- Divisa: USD
- Costes indirectos: 3.00 %
- Gastos generales: 13.00 %
- Beneficio industrial: 6.00 %
- IVA: 13.00 %

## I Instalaciones

### IE Eléctricas

#### IEA Sistemas de alimentación

**IEA010** Ud Sistema de alimentación ininterrumpida (SAI).
Sistema de alimentación ininterrumpida On-Line, de 2 kVA de potencia, para alimentación monofásica, compuesto por rectificador de corriente y cargador de batería, batería, inversor estático electrónico, bypass y conmutador. Incluso accesorios necesarios para su correcta instalación.
Incluye: Montaje y fijación. Conexionado y puesta en marcha.
Criterio de medición de proyecto: Número de unidades previstas, según documentación gráfica de Proyecto.
Criterio de medición de obra: Se medirá el número de unidades realmente ejecutadas según especificaciones de Proyecto.

| Código | Ud | Descripción | Rendimiento | Precio | Importe |
|---|---|---|---|---|---|
| mt35sai010Am | Ud | Sistema de alimentación ininterrumpida On-Line, de 2 kVA de potencia, para alimentación monofásica, compuesto por rectificador de corriente y cargador de batería, batería, inversor estático electrónico, bypass y conmutador. (material) | 1.000 | 2270.76 | 2270.76 |
| mo003 | h | Instalador instalador electricista. (mano de obra) | 1.126 | 17.64 | 19.86 |
| mo102 | h | Principiante de instalador electricista. (mano de obra) | 1.126 | 10.99 | 12.37 |
| % | % | Herramientas | 2 % | 2302.99 | 46.06 |
|  |  | Costes directos |  |  | 2349.05 |
