# Pulsador empotrado, estanco

- Propiedad del archivo: CYPE INGENIEROS, S.A.
- Formato: FIEBDC-3/2002
- Ámbito geográfico: Panamá
- Divisa: USD
- Costes indirectos: 3.00 %
- Gastos generales: 13.00 %
- Beneficio industrial: 6.00 %
- IVA: 13.00 %

## I Instalaciones

### IE Eléctricas

#### IEM Mecanismos

**IEM051** Ud Pulsador empotrado, estanco.
Pulsador estanco con grado de protección IP44, unipolar (1P), de intensidad asignada 10 AX, tensión asignada 250 V, gama básica formado por mecanismo para pulsador unipolar (1P), kit de juntas para obtener un grado de protección IP44 y tecla basculante para pulsador de material termoplástico color blanco acabado brillante. Instalación empotrada.
Criterio de valoración económica: El precio no incluye la caja para mecanismo empotrado ni el marco embellecedor.
Incluye: Montaje, conexionado y comprobación de su correcto funcionamiento.
Criterio de medición de proyecto: Número de unidades previstas, según documentación gráfica de Proyecto.
Criterio de medición de obra: Se medirá el número de unidades realmente ejecutadas según especificaciones de Proyecto.

| Código | Ud | Descripción | Rendimiento | Precio | Importe |
|---|---|---|---|---|---|
| mt33gir030a | Ud | Mecanismo para pulsador unipolar (1P), intensidad asignada 10 AX, tensión asignada 250 V, para empotrar. (material) | 1.000 | 12.87 | 12.87 |
| mt33gir032a | Ud | Kit de juntas para obtener un grado de protección IP44, para interruptor, conmutador o pulsador. (material) | 1.000 | 6.32 | 6.32 |
| mt33gir031aab | Ud | Tecla basculante para pulsador de material termoplástico color blanco acabado brillante. (material) | 1.000 | 4.63 | 4.63 |
| mo003 | h | Instalador instalador electricista. (mano de obra) | 0.219 | 17.64 | 3.86 |
| % | % | Herramientas | 2 % | 27.68 | 0.55 |
|  |  | Costes directos |  |  | 28.23 |
