# Base de toma de corriente empotrada

- Propiedad del archivo: CYPE INGENIEROS, S.A.
- Formato: FIEBDC-3/2002
- Ámbito geográfico: Panamá
- Divisa: USD
- Costes indirectos: 3.00 %
- Gastos generales: 13.00 %
- Beneficio industrial: 6.00 %
- IVA: 13.00 %

## I Instalaciones

### IE Eléctricas

#### IEM Mecanismos

**IEM060** Ud Base de toma de corriente empotrada.
Base de toma de corriente con contacto de tierra (2P+T), tipo Schuko, gama media, intensidad asignada 16 A, tensión asignada 250 V, con tapa, de color y marco embellecedor para 1 elemento, de color blanco. Instalación empotrada.
Criterio de valoración económica: El precio no incluye la caja para mecanismo empotrado.
Incluye: Montaje, conexionado y comprobación de su correcto funcionamiento.
Criterio de medición de proyecto: Número de unidades previstas, según documentación gráfica de Proyecto.
Criterio de medición de obra: Se medirá el número de unidades realmente ejecutadas según especificaciones de Proyecto.

| Código | Ud | Descripción | Rendimiento | Precio | Importe |
|---|---|---|---|---|---|
| mt33gmg510a | Ud | Base de toma de corriente con contacto de tierra (2P+T), tipo Schuko, para empotrar, gama media, intensidad asignada 16 A, tensión asignada 250 V. (material) | 1.000 | 6.42 | 6.42 |
| mt33gmg515b | Ud | Tapa para base de toma de corriente con contacto de tierra (2P+T), tipo Schuko, gama media, de color. (material) | 1.000 | 4.39 | 4.39 |
| mt33gmg950a | Ud | Marco embellecedor para 1 elemento, gama media, de color blanco. (material) | 1.000 | 3.43 | 3.43 |
| mo003 | h | Instalador instalador electricista. (mano de obra) | 0.208 | 17.64 | 3.67 |
| % | % | Herramientas | 2 % | 17.91 | 0.36 |
|  |  | Costes directos |  |  | 18.27 |
