# Base de toma de usuario de señales de radiodifusión sonora y televisión, empotrada

- Propiedad del archivo: CYPE INGENIEROS, S.A.
- Formato: FIEBDC-3/2002
- Ámbito geográfico: Panamá
- Divisa: USD
- Costes indirectos: 3.00 %
- Gastos generales: 13.00 %
- Beneficio industrial: 6.00 %
- IVA: 13.00 %

## I Instalaciones

### IE Eléctricas

#### IEM Mecanismos

**IEM110** Ud Base de toma de usuario de señales de radiodifusión sonora y televisión, empotrada.
Base de toma de TV/R-SAT, intermedia, gama media, con tapa, de color blanco y marco embellecedor para 1 elemento, de color. Instalación empotrada.
Criterio de valoración económica: El precio no incluye la caja para mecanismo empotrado.
Incluye: Montaje, conexionado y comprobación de su correcto funcionamiento.
Criterio de medición de proyecto: Número de unidades previstas, según documentación gráfica de Proyecto.
Criterio de medición de obra: Se medirá el número de unidades realmente ejecutadas según especificaciones de Proyecto.

| Código | Ud | Descripción | Rendimiento | Precio | Importe |
|---|---|---|---|---|---|
| mt40gmg600b | Ud | Base de toma de TV/R-SAT, intermedia, para empotrar, gama media. (material) | 1.000 | 19.75 | 19.75 |
| mt40gmg605a | Ud | Tapa para base de toma de TV/R-SAT, gama media, de color blanco. (material) | 1.000 | 3.12 | 3.12 |
| mt33gmg950b | Ud | Marco embellecedor para 1 elemento, gama media, de color. (material) | 1.000 | 4.10 | 4.10 |
| mo003 | h | Instalador instalador electricista. (mano de obra) | 0.230 | 17.64 | 4.06 |
| % | % | Herramientas | 2 % | 31.03 | 0.62 |
|  |  | Costes directos |  |  | 31.65 |
