# Tapa ciega empotrada, antivandálica

- Propiedad del archivo: CYPE INGENIEROS, S.A.
- Formato: FIEBDC-3/2002
- Ámbito geográfico: Panamá
- Divisa: USD
- Costes indirectos: 3.00 %
- Gastos generales: 13.00 %
- Beneficio industrial: 6.00 %
- IVA: 13.00 %

## I Instalaciones

### IE Eléctricas

#### IEM Mecanismos

**IEM132** Ud Tapa ciega empotrada, antivandálica.
Tapa ciega antivandálica, con grado de protección IP44, gama media formado por tapa ciega antivandálica de material termoplástico color blanco acabado brillante, con grado de protección IP44 y marco embellecedor antivandálico, para 1 elemento de material termoplástico color blanco acabado brillante, con junta de estanqueidad grado de protección IP44. Instalación empotrada.
Criterio de valoración económica: El precio no incluye la caja para mecanismo empotrado.
Incluye: Montaje.
Criterio de medición de proyecto: Número de unidades previstas, según documentación gráfica de Proyecto.
Criterio de medición de obra: Se medirá el número de unidades realmente ejecutadas según especificaciones de Proyecto.

| Código | Ud | Descripción | Rendimiento | Precio | Importe |
|---|---|---|---|---|---|
| mt33gir888b | Ud | Tapa ciega antivandálica de material termoplástico color blanco acabado brillante, con grado de protección IP44, con resistencia a los rayos UV y a la intemperie, para empotrar. (material) | 1.000 | 17.80 | 17.80 |
| mt33gir801ab | Ud | Marco embellecedor antivandálico, para 1 elemento de material termoplástico color blanco acabado brillante, con junta de estanqueidad grado de protección IP44, de montaje fácil (sin herramientas) y desmontaje con destornillador Torx T9 o T10. (material) | 1.000 | 16.68 | 16.68 |
| mo003 | h | Instalador instalador electricista. (mano de obra) | 0.080 | 17.64 | 1.41 |
| % | % | Herramientas | 2 % | 35.89 | 0.72 |
|  |  | Costes directos |  |  | 36.61 |
