# Condensador

- Propiedad del archivo: CYPE INGENIEROS, S.A.
- Formato: FIEBDC-3/2002
- Ámbito geográfico: Panamá
- Divisa: USD
- Costes indirectos: 3.00 %
- Gastos generales: 13.00 %
- Beneficio industrial: 6.00 %
- IVA: 13.00 %

## I Instalaciones

### IE Eléctricas

#### IEQ Equipos para corregir el factor de potencia

**IEQ010** Ud Condensador.
Condensador para 10 kVAr de potencia reactiva, alimentación trifásica a 400 V de tensión y 50 Hz de frecuencia, con gabinete metálico con pie de soporte y grado de protección IP21, de 360x140x868 mm, contactores con bloque de preinserción y resistencia de descarga rápida, y fusibles de alto poder de corte de 35 A. Incluso accesorios necesarios para su correcta instalación.
Incluye: Montaje y fijación. Conexionado y puesta en marcha.
Criterio de medición de proyecto: Número de unidades previstas, según documentación gráfica de Proyecto.
Criterio de medición de obra: Se medirá el número de unidades realmente ejecutadas según especificaciones de Proyecto.

| Código | Ud | Descripción | Rendimiento | Precio | Importe |
|---|---|---|---|---|---|
| mt35pci040aa | Ud | Condensador para 10 kVAr de potencia reactiva, alimentación trifásica a 400 V de tensión y 50 Hz de frecuencia, con gabinete metálico con pie de soporte y grado de protección IP21, de 360x140x868 mm, contactores con bloque de preinserción y resistencia de descarga rápida, y fusibles de alto poder de corte de 35 A. (material) | 1.000 | 1607.92 | 1607.92 |
| mo003 | h | Instalador instalador electricista. (mano de obra) | 1.126 | 17.64 | 19.86 |
| mo102 | h | Principiante de instalador electricista. (mano de obra) | 1.126 | 10.99 | 12.37 |
| % | % | Herramientas | 2 % | 1640.15 | 32.80 |
|  |  | Costes directos |  |  | 1672.95 |
