# Tanque de gases licuados del petróleo (GLP), enterrado

- Propiedad del archivo: CYPE INGENIEROS, S.A.
- Formato: FIEBDC-3/2002
- Ámbito geográfico: Panamá
- Divisa: USD
- Costes indirectos: 3.00 %
- Gastos generales: 13.00 %
- Beneficio industrial: 6.00 %
- IVA: 13.00 %

## I Instalaciones

### IG Gases combustibles

#### IGD Tanques

**IGD110** Ud Tanque de gases licuados del petróleo (GLP), enterrado.
Tanque homologado de gases licuados del petróleo (GLP), enterrado, de lámina de acero, de 1200 mm de diámetro y 3840 mm de longitud, con una capacidad de 4000 litros. Incluso caja eléctrica de acero inoxidable con tapa, indicador de nivel, tubo buzo para toma de gas en fase líquida, valvulería, manómetro, tapón de drenaje, accesorios de conexión, borne de toma de tierra y viga de amarre.
Criterio de valoración económica: El precio no incluye la obra civil, la toma de tierra ni el equipo de protección catódica.
Incluye: Replanteo. Introducción del tanque en el foso. Sujeción del tanque a los apoyos. Colocación de la viga de amarre. Montaje, conexionado y comprobación de su correcto funcionamiento.
Criterio de medición de proyecto: Número de unidades previstas, según documentación gráfica de Proyecto.
Criterio de medición de obra: Se medirá el número de unidades realmente ejecutadas según especificaciones de Proyecto.

| Código | Ud | Descripción | Rendimiento | Precio | Importe |
|---|---|---|---|---|---|
| mt43dep020accb | Ud | Tanque homologado de gases licuados del petróleo (GLP), enterrado, de lámina de acero, de 1200 mm de diámetro y 3840 mm de longitud, con una capacidad de 4000 litros. Tratamiento exterior: granallado SA 2 1/2, imprimación antioxidante y acabado con esmalte de poliuretano color negro. Incluso caja eléctrica de acero inoxidable con tapa, boca de carga, indicador de nivel magnético, tubo buzo para toma de gas en fase líquida, valvulería, manómetro, tapón de drenaje, accesorios de conexión, borne de toma de tierra y elementos de protección según normativa. (material) | 1.000 | 5278.38 | 5278.38 |
| mt43dep060e | Ud | Viga de amarre formado por placas de anclaje, tensores, grilletes, cable de acero y protección de yute alquitranado, para tanque de gases licuados del petróleo (GLP), enterrado. (material) | 1.000 | 87.79 | 87.79 |
| mq04cag010a | h | Camión con grúa de hasta 6 t. (maquinaria) | 0.290 | 64.17 | 18.61 |
| mo010 | h | Gasfitero. (mano de obra) | 13.635 | 17.64 | 240.52 |
| mo109 | h | Principiante de gasfitero. (mano de obra) | 13.635 | 10.99 | 149.85 |
| % | % | Herramientas | 2 % | 5775.15 | 115.50 |
|  |  | Costes directos |  |  | 5890.65 |
