# Regulador de gases licuados del petróleo (GLP)

- Propiedad del archivo: CYPE INGENIEROS, S.A.
- Formato: FIEBDC-3/2002
- Ámbito geográfico: Panamá
- Divisa: USD
- Costes indirectos: 3.00 %
- Gastos generales: 13.00 %
- Beneficio industrial: 6.00 %
- IVA: 13.00 %

## I Instalaciones

### IG Gases combustibles

#### IGW Elementos

**IGW005** Ud Regulador de gases licuados del petróleo (GLP).
Regulador de presión regulable con manómetro, de 4 kg/h de caudal nominal, 20 bar de presión máxima de entrada y de 100 a 300 mbar de presión de salida.
Incluye: Montaje, conexionado y comprobación de su correcto funcionamiento.
Criterio de medición de proyecto: Número de unidades previstas, según documentación gráfica de Proyecto.
Criterio de medición de obra: Se medirá el número de unidades realmente ejecutadas según especificaciones de Proyecto.

| Código | Ud | Descripción | Rendimiento | Precio | Importe |
|---|---|---|---|---|---|
| mt43acr160a | Ud | Regulador de presión regulable con manómetro, de 4 kg/h de caudal nominal, 20 bar de presión máxima de entrada y de 100 a 300 mbar de presión de salida. (material) | 1.000 | 117.17 | 117.17 |
| mo010 | h | Gasfitero. (mano de obra) | 0.273 | 18.33 | 5.00 |
| mo109 | h | Principiante de gasfitero. (mano de obra) | 0.273 | 11.42 | 3.12 |
| % | % | Herramientas | 2 % | 125.29 | 2.51 |
|  |  | Costes directos |  |  | 127.80 |
