# Válvula de gas

- Propiedad del archivo: CYPE INGENIEROS, S.A.
- Formato: FIEBDC-3/2002
- Ámbito geográfico: Panamá
- Divisa: USD
- Costes indirectos: 3.00 %
- Gastos generales: 13.00 %
- Beneficio industrial: 6.00 %
- IVA: 13.00 %

## I Instalaciones

### IG Gases combustibles

#### IGW Elementos

**IGW020** Ud Válvula de gas.
Llave de esfera de acero inoxidable con mando de palanca, con bridas en ambos lados de 1 1/2" de diámetro, PN=40 bar.
Incluye: Montaje, conexionado y comprobación de su correcto funcionamiento.
Criterio de medición de proyecto: Número de unidades previstas, según documentación gráfica de Proyecto.
Criterio de medición de obra: Se medirá el número de unidades realmente ejecutadas según especificaciones de Proyecto.

| Código | Ud | Descripción | Rendimiento | Precio | Importe |
|---|---|---|---|---|---|
| mt43acv110e | Ud | Llave de esfera de acero inoxidable con mando de palanca, con bridas en ambos lados de 1 1/2" de diámetro, PN=40 bar. (material) | 1.000 | 394.37 | 394.37 |
| mo010 | h | Gasfitero. (mano de obra) | 0.381 | 17.64 | 6.72 |
| mo109 | h | Principiante de gasfitero. (mano de obra) | 0.381 | 10.99 | 4.19 |
| % | % | Herramientas | 2 % | 405.28 | 8.11 |
|  |  | Costes directos |  |  | 413.39 |
