# Filtro retenedor de residuos de gas

- Propiedad del archivo: CYPE INGENIEROS, S.A.
- Formato: FIEBDC-3/2002
- Ámbito geográfico: Panamá
- Divisa: USD
- Costes indirectos: 3.00 %
- Gastos generales: 13.00 %
- Beneficio industrial: 6.00 %
- IVA: 13.00 %

## I Instalaciones

### IG Gases combustibles

#### IGW Elementos

**IGW025** Ud Filtro retenedor de residuos de gas.
Filtro retenedor de residuos de acero, con tamiz de acero inoxidable con perforaciones de 100 µm de diámetro, con bridas de 3/4", PN=40 bar.
Incluye: Montaje, conexionado y comprobación de su correcto funcionamiento.
Criterio de medición de proyecto: Número de unidades previstas, según documentación gráfica de Proyecto.
Criterio de medición de obra: Se medirá el número de unidades realmente ejecutadas según especificaciones de Proyecto.

| Código | Ud | Descripción | Rendimiento | Precio | Importe |
|---|---|---|---|---|---|
| mt43acf040b | Ud | Filtro retenedor de residuos de acero, con tamiz de acero inoxidable con perforaciones de 100 µm de diámetro, con bridas de 3/4", PN=40 bar. (material) | 1.000 | 336.49 | 336.49 |
| mo010 | h | Gasfitero. (mano de obra) | 0.164 | 17.64 | 2.89 |
| mo109 | h | Principiante de gasfitero. (mano de obra) | 0.164 | 10.99 | 1.80 |
| % | % | Herramientas | 2 % | 341.18 | 6.82 |
|  |  | Costes directos |  |  | 348.00 |
