# Luminaria circular tipo Downlight, con lámpara LED. Instalación suspendida

- Propiedad del archivo: CYPE INGENIEROS, S.A.
- Formato: FIEBDC-3/2002
- Ámbito geográfico: Panamá
- Divisa: USD
- Costes indirectos: 3.00 %
- Gastos generales: 13.00 %
- Beneficio industrial: 6.00 %
- IVA: 13.00 %

## I Instalaciones

### II Iluminación

#### III Interior

**III121** Ud Luminaria circular tipo Downlight, con lámpara LED. Instalación suspendida.
Luminaria circular tipo Downlight, no regulable, de 130 mm de diámetro y 150 mm de altura, de 7,1 W, alimentación a 220/240 V y 50-60 Hz, con lámpara LED no reemplazable, temperatura de color 3000 K, cuerpo de aluminio extruido de color blanco con equipo de encendido electrónico incorporado en el florón, óptica formada por reflectores con leds no enrasados para alto confort visual, haz de luz intensivo 14°, sistema de suspensión por cable de acero de 1 m de longitud máxima, índice de deslumbramiento unificado menor de 19, índice de reproducción cromática mayor de 80, flujo luminoso 561 lúmenes, grado de protección IP20. Instalación suspendida.
Incluye: Replanteo. Montaje, conexionado y comprobación de su correcto funcionamiento.
Criterio de medición de proyecto: Número de unidades previstas, según documentación gráfica de Proyecto.
Criterio de medición de obra: Se medirá el número de unidades realmente ejecutadas según especificaciones de Proyecto.

| Código | Ud | Descripción | Rendimiento | Precio | Importe |
|---|---|---|---|---|---|
| mt34ldg110aa | Ud | Luminaria circular tipo Downlight, no regulable, de 130 mm de diámetro y 150 mm de altura, de 7,1 W, alimentación a 220/240 V y 50-60 Hz, con lámpara LED no reemplazable, temperatura de color 3000 K, cuerpo de aluminio extruido de color blanco con equipo de encendido electrónico incorporado en el florón, óptica formada por reflectores con leds no enrasados para alto confort visual, haz de luz intensivo 14°, sistema de suspensión por cable de acero de 1 m de longitud máxima, índice de deslumbramiento unificado menor de 19, índice de reproducción cromática mayor de 80, flujo luminoso 561 lúmenes, grado de protección IP20. (material) | 1.000 | 251.07 | 251.07 |
| mo003 | h | Instalador instalador electricista. (mano de obra) | 0.219 | 17.64 | 3.86 |
| mo102 | h | Principiante de instalador electricista. (mano de obra) | 0.219 | 10.99 | 2.41 |
| % | % | Herramientas | 2 % | 257.34 | 5.15 |
|  |  | Costes directos |  |  | 262.49 |
