# Caja eléctrica de registro secundario

- Propiedad del archivo: CYPE INGENIEROS, S.A.
- Formato: FIEBDC-3/2002
- Ámbito geográfico: Panamá
- Divisa: USD
- Costes indirectos: 3.00 %
- Gastos generales: 13.00 %
- Beneficio industrial: 6.00 %
- IVA: 13.00 %

## I Instalaciones

### IL Infraestructura de telecomunicaciones

#### ILP Canalizaciones principales

**ILP011** Ud Caja eléctrica de registro secundario.
Caja eléctrica de registro secundario, en canalización principal enterrada de ICT de 400x400x400 mm de dimensiones interiores, con ganchos para tracción, marco y tapa metálicos, colocada sobre losa sobre relleno de concreto simple f'c=210 kg/cm² (3000 psi), clase de exposición F0 S0 P0 C0, tamaño máximo del agregado 25 mm (1" ASTM Nº 57), consistencia plástica de 10 cm de espesor.
Criterio de valoración económica: El precio no incluye la excavación ni el relleno perimetral posterior.
Incluye: Replanteo. Eliminación de las tierras sueltas del fondo de la excavación. Vaciado y compactación del concreto en formación de losa sobre relleno. Montaje de las piezas prefabricadas. Conexionado de tubos de la canalización. Colocación de accesorios. Ejecución de remates.
Criterio de medición de proyecto: Número de unidades previstas, según documentación gráfica de Proyecto.
Criterio de medición de obra: Se medirá el número de unidades realmente ejecutadas según especificaciones de Proyecto.

| Código | Ud | Descripción | Rendimiento | Precio | Importe |
|---|---|---|---|---|---|
| mt10hmf100anc | m³ | Concreto simple f'c=210 kg/cm² (3000 psi), clase de exposición F0 S0 P0 C0, tamaño máximo del agregado 25 mm (1" ASTM Nº 57), consistencia plástica, premezclado, según ACI 318. (material) | 0.085 | 118.11 | 10.04 |
| mt40iar020c | Ud | Caja eléctrica de registro secundario, en canalización principal enterrada de ICT de 400x400x400 mm de dimensiones interiores, con ganchos para tracción, marco y tapa metálicos. (material) | 1.000 | 91.67 | 91.67 |
| au00auh040 |  | Vibrador de concreto, eléctrico. | 1.000 | 0.00 | 0.00 |
| mo020 | h | Albañil especializado en mampostería. (mano de obra) | 0.936 | 17.84 | 16.70 |
| mo113 | h | Peón de albañilería. (mano de obra) | 0.936 | 11.01 | 10.31 |
| % | % | Herramientas | 2 % | 128.72 | 2.57 |
|  |  | Costes directos |  |  | 131.29 |
