# Caja de derivación

- Propiedad del archivo: CYPE INGENIEROS, S.A.
- Formato: FIEBDC-3/2002
- Ámbito geográfico: Panamá
- Divisa: USD
- Costes indirectos: 3.00 %
- Gastos generales: 13.00 %
- Beneficio industrial: 6.00 %
- IVA: 13.00 %

## I Instalaciones

### IO Contra incendios

#### IOD Detección y alarma

**IOD025** Ud Caja de derivación.
Caja de derivación ciega, rectangular, de 160x50x45 mm, con 16 entradas troqueladas y tapa de registro con garras metálicas. Instalación empotrada. Incluso regletas de conexión.
Criterio de valoración económica: El precio no incluye las ayudas de albañilería para instalaciones.
Incluye: Replanteo. Fijación al paramento. Montaje, conexionado y comprobación de su correcto funcionamiento.
Criterio de medición de proyecto: Número de unidades previstas, según documentación gráfica de Proyecto.
Criterio de medición de obra: Se medirá el número de unidades realmente ejecutadas según especificaciones de Proyecto.

| Código | Ud | Descripción | Rendimiento | Precio | Importe |
|---|---|---|---|---|---|
| mt35caj021c | Ud | Caja de derivación ciega, rectangular, de 160x50x45 mm, con 16 entradas troqueladas y tapa de registro con garras metálicas, para empotrar. Incluso regletas de conexión. (material) | 1.000 | 1.98 | 1.98 |
| mo006 | h | Instalador de equipos y redes de seguridad. (mano de obra) | 0.109 | 17.64 | 1.92 |
| mo105 | h | Principiante de instalador de equipos y redes de seguridad. (mano de obra) | 0.109 | 10.99 | 1.20 |
| % | % | Herramientas | 2 % | 5.10 | 0.10 |
|  |  | Costes directos |  |  | 5.20 |
