# Pulsador de alarma, convencional

- Propiedad del archivo: CYPE INGENIEROS, S.A.
- Formato: FIEBDC-3/2002
- Ámbito geográfico: Panamá
- Divisa: USD
- Costes indirectos: 3.00 %
- Gastos generales: 13.00 %
- Beneficio industrial: 6.00 %
- IVA: 13.00 %

## I Instalaciones

### IO Contra incendios

#### IOD Detección y alarma

**IOD004** Ud Pulsador de alarma, convencional.
Pulsador de alarma convencional de rearme manual, de ABS color rojo, protección IP41, con led indicador de alarma color rojo y llave de rearme. Incluso elementos de fijación.
Incluye: Replanteo. Fijación al paramento. Montaje, conexionado y comprobación de su correcto funcionamiento.
Criterio de medición de proyecto: Número de unidades previstas, según documentación gráfica de Proyecto.
Criterio de medición de obra: Se medirá el número de unidades realmente ejecutadas según especificaciones de Proyecto.

| Código | Ud | Descripción | Rendimiento | Precio | Importe |
|---|---|---|---|---|---|
| mt41pig110 | Ud | Pulsador de alarma convencional de rearme manual, de ABS color rojo, protección IP41, con led indicador de alarma color rojo y llave de rearme. Incluso elementos de fijación. (material) | 1.000 | 18.13 | 18.13 |
| mo006 | h | Instalador de equipos y redes de seguridad. (mano de obra) | 0.547 | 18.33 | 10.03 |
| mo105 | h | Principiante de instalador de equipos y redes de seguridad. (mano de obra) | 0.547 | 11.42 | 6.25 |
| % | % | Herramientas | 2 % | 34.41 | 0.69 |
|  |  | Costes directos |  |  | 35.10 |
