# Sirena interior

- Propiedad del archivo: CYPE INGENIEROS, S.A.
- Formato: FIEBDC-3/2002
- Ámbito geográfico: Panamá
- Divisa: USD
- Costes indirectos: 3.00 %
- Gastos generales: 13.00 %
- Beneficio industrial: 6.00 %
- IVA: 13.00 %

## I Instalaciones

### IO Contra incendios

#### IOD Detección y alarma

**IOD005** Ud Sirena interior.
Sirena electrónica, de color rojo, con señal acústica, alimentación a 24 Vcc, potencia sonora de 100 dB a 1 m y consumo de 14 mA. Instalación en paramento interior. Incluso elementos de fijación.
Incluye: Replanteo. Fijación al paramento. Montaje, conexionado y comprobación de su correcto funcionamiento.
Criterio de medición de proyecto: Número de unidades previstas, según documentación gráfica de Proyecto.
Criterio de medición de obra: Se medirá el número de unidades realmente ejecutadas según especificaciones de Proyecto.

| Código | Ud | Descripción | Rendimiento | Precio | Importe |
|---|---|---|---|---|---|
| mt41pig130 | Ud | Sirena electrónica, de color rojo, con señal acústica, alimentación a 24 Vcc, potencia sonora de 100 dB a 1 m y consumo de 14 mA, para instalar en paramento interior. Incluso elementos de fijación. (material) | 1.000 | 53.65 | 53.65 |
| mo006 | h | Instalador de equipos y redes de seguridad. (mano de obra) | 0.547 | 17.64 | 9.65 |
| mo105 | h | Principiante de instalador de equipos y redes de seguridad. (mano de obra) | 0.547 | 10.99 | 6.01 |
| % | % | Herramientas | 2 % | 69.31 | 1.39 |
|  |  | Costes directos |  |  | 70.70 |
