# Protección pasiva contra incendios de conducto metálico de ventilación, con láminas de yeso. Sistema "KNAUF"

- Propiedad del archivo: CYPE INGENIEROS, S.A.
- Formato: FIEBDC-3/2002
- Ámbito geográfico: Panamá
- Divisa: USD
- Costes indirectos: 3.00 %
- Gastos generales: 13.00 %
- Beneficio industrial: 6.00 %
- IVA: 13.00 %

## I Instalaciones

### IO Contra incendios

#### IOJ Protección pasiva contra incendios: instalaciones

**IOJ213** m² Protección pasiva contra incendios de conducto metálico de ventilación, con láminas de yeso. Sistema "KNAUF".
Sistema de protección pasiva contra incendios de conducto metálico horizontal de ventilación, protegido en 2 caras, para garantizar una resistencia al fuego interior de 120 minutos y una resistencia al fuego exterior de 180 minutos, sistema K271.es "KNAUF", mediante recubrimiento con láminas de yeso Fireboard GM-F, fijadas con grapas. Incluso estructura soporte, elementos de fijación, pasta y cinta para el tratamiento de juntas.
Incluye: Replanteo. Marcado, montaje y posterior anclaje de la estructura soporte. Corte y ajuste de las placas. Montaje y fijación de las placas, formando el recubrimiento del conducto. Tratamiento de juntas.
Criterio de medición de proyecto: Superficie medida según documentación gráfica de Proyecto.
Criterio de medición de obra: Se medirá la superficie realmente ejecutada según especificaciones de Proyecto.

| Código | Ud | Descripción | Rendimiento | Precio | Importe |
|---|---|---|---|---|---|
| mt41www050b | Ud | Repercusión, por m², de estructura soporte para conductos de ventilación realizados con placas, compuesta de: varillas roscadas, perfiles angulares, tacos, tuercas y arandelas. (material) | 1.000 | 12.92 | 12.92 |
| mt12psg200e | m | Perfil angular 30x30x0,7 mm, de acero galvanizado. (material) | 0.200 | 1.59 | 0.32 |
| mt12ptk030 | Ud | Fijación "KNAUF" para concreto. (material) | 0.200 | 0.45 | 0.09 |
| mt12pmk010c | m² | Lámina de yeso reforzada con tejido de fibra GM-F / 1200 / 2600 / 25 / con los bordes longitudinales cuadrados, especial Fireboard GM-F "KNAUF" con alma de yeso y caras revestidas con una lámina de fibra de vidrio; Euroclase A1 de reacción al fuego. (material) | 2.255 | 31.52 | 71.08 |
| mt12ptk010cf | Ud | Tornillo autoperforante TN "KNAUF" 3,5x45. (material) | 0.200 | 0.02 | 0.00 |
| mt12ptk010ch | Ud | Tornillo autoperforante TN "KNAUF" 4,2x70. (material) | 0.200 | 0.05 | 0.01 |
| mt12psg115a | Ud | Grapa para fijación de placas, según DIN 18182. (material) | 12.000 | 0.29 | 3.48 |
| mt12pmk012a | kg | Pasta de juntas Fireboard Spachtel "KNAUF", de fraguado normal (45 minutos), rango de temperatura de trabajo de 10 a 35°C, Euroclase A1 de reacción al fuego, para aplicación manual con cinta de juntas. (material) | 0.100 | 1.07 | 0.11 |
| mt12pmk013 | m | Cinta de juntas Fireboard "KNAUF". (material) | 0.400 | 0.07 | 0.03 |
| mo053 | h | Montador de prefabricados interiores. (mano de obra) | 0.724 | 17.64 | 12.77 |
| mo100 | h | Principiante de montador de prefabricados interiores. (mano de obra) | 0.724 | 11.01 | 7.97 |
| % | % | Herramientas | 2 % | 108.78 | 2.18 |
|  |  | Costes directos |  |  | 110.96 |
