# Señalización de equipos contra incendios

- Propiedad del archivo: CYPE INGENIEROS, S.A.
- Formato: FIEBDC-3/2002
- Ámbito geográfico: Panamá
- Divisa: USD
- Costes indirectos: 3.00 %
- Gastos generales: 13.00 %
- Beneficio industrial: 6.00 %
- IVA: 13.00 %

## I Instalaciones

### IO Contra incendios

#### IOS Señalización

**IOS010** Ud Señalización de equipos contra incendios.
Placa de señalización de equipos contra incendios, de aluminio fotoluminiscente, con luminancia a 10 minutos mayor o igual a 210 mcd/m², luminancia a 60 minutos mayor o igual a 29 mcd/m² y tiempo de atenuación de luminancia mayor o igual a 3000 min, de 210x297 mm. Incluso elementos de fijación.
Incluye: Replanteo. Fijación al paramento.
Criterio de medición de proyecto: Número de unidades previstas, según documentación gráfica de Proyecto.
Criterio de medición de obra: Se medirá el número de unidades realmente ejecutadas según especificaciones de Proyecto.

| Código | Ud | Descripción | Rendimiento | Precio | Importe |
|---|---|---|---|---|---|
| mt41sny010jb | Ud | Placa de señalización de equipos contra incendios, de aluminio fotoluminiscente, con luminancia a 10 minutos mayor o igual a 210 mcd/m², luminancia a 60 minutos mayor o igual a 29 mcd/m² y tiempo de atenuación de luminancia mayor o igual a 3000 min, de 210x297 mm. Incluso elementos de fijación. (material) | 1.000 | 10.16 | 10.16 |
| mo113 | h | Peón de albañilería. (mano de obra) | 0.328 | 10.59 | 3.47 |
| % | % | Herramientas | 2 % | 13.63 | 0.27 |
|  |  | Costes directos |  |  | 13.90 |
