# Puesto de control de red de rociadores

- Propiedad del archivo: CYPE INGENIEROS, S.A.
- Formato: FIEBDC-3/2002
- Ámbito geográfico: Panamá
- Divisa: USD
- Costes indirectos: 3.00 %
- Gastos generales: 13.00 %
- Beneficio industrial: 6.00 %
- IVA: 13.00 %

## I Instalaciones

### IO Contra incendios

#### IOT Sistemas de extinción fijos

**IOT010** Ud Puesto de control de red de rociadores.
Puesto de control de rociadores, de 2 1/2" DN 65 mm de diámetro, unión roscada, formado por válvula de retención y alarma y trim de acero galvanizado, para sistema de tubería seca. Incluso compresor trifásico de 320 l/min de caudal y tanque de 100 litros de capacidad, alarma hidráulica con motor de agua y gong, accesorios y piezas especiales para conexión a la red de distribución de agua.
Incluye: Replanteo. Montaje, conexionado y comprobación de su correcto funcionamiento.
Criterio de medición de proyecto: Número de unidades previstas, según documentación gráfica de Proyecto.
Criterio de medición de obra: Se medirá el número de unidades realmente ejecutadas según especificaciones de Proyecto.

| Código | Ud | Descripción | Rendimiento | Precio | Importe |
|---|---|---|---|---|---|
| mt41pcr020a | Ud | Puesto de control de rociadores, de 2 1/2" DN 65 mm de diámetro, unión roscada, formado por válvula de retención y alarma y trim de acero galvanizado. (material) | 1.000 | 3142.90 | 3142.90 |
| mt41pcr023a | Ud | Accesorios para el mantenimiento del aire, con válvula de descarga. (material) | 1.000 | 636.02 | 636.02 |
| mt41pcr024V | Ud | Compresor de correa con asa y ruedas, de 1100x450x770 mm, 320 l/min de caudal, tanque de 100 litros de capacidad, 10 bar de presión máxima, 2,2 kW de potencia, para alimentación trifásica a 400 V y 50 Hz de frecuencia. (material) | 1.000 | 1880.03 | 1880.03 |
| mt41pcr100a | Ud | Alarma hidráulica, con motor de agua y gong de aleación de aluminio. (material) | 1.000 | 488.85 | 488.85 |
| mt41pcr300a | Ud | Accesorios y piezas especiales para conexión de puesto de control de rociadores a red de distribución de agua. (material) | 1.000 | 47.22 | 47.22 |
| mo008 | h | Plomero. (mano de obra) | 21.876 | 17.64 | 385.89 |
| mo107 | h | Principiante de plomería. (mano de obra) | 21.876 | 10.99 | 240.42 |
| % | % | Herramientas | 2 % | 6821.33 | 136.43 |
|  |  | Costes directos |  |  | 6957.76 |
