# Reposición de instalaciones

- Propiedad del archivo: CYPE INGENIEROS, S.A.
- Formato: FIEBDC-3/2002
- Ámbito geográfico: Panamá
- Divisa: USD
- Costes indirectos: 3.00 %
- Gastos generales: 13.00 %
- Beneficio industrial: 6.00 %
- IVA: 13.00 %

## I Instalaciones

### IR Reparaciones

#### IRR Reposiciones

**IRR010** m² Reposición de instalaciones.
Repercusión por m² de superficie rehabilitada de obra, de la reposición de la infraestructura común de telecomunicaciones (ICT) formada por: acometida, canalizaciones y registro de enlace, recintos, canalizaciones y registros principales y secundarios, registros de terminación de red, canalización interior de usuario, registros de paso y registros de toma existente, en edificio multifamiliar, con un grado de complejidad medio.
Criterio de valoración económica: El precio incluye la reposición de elementos y accesorios afectados por la intervención.
Incluye: Trabajos de reposición. Montaje, conexionado y comprobación de su correcto funcionamiento.
Criterio de medición de proyecto: Superficie construida, medida según documentación gráfica de Proyecto.
Criterio de medición de obra: Se medirá la superficie realmente ejecutada según especificaciones de Proyecto.

| Código | Ud | Descripción | Rendimiento | Precio | Importe |
|---|---|---|---|---|---|
| mo001 | h | Instalador de telecomunicaciones. (mano de obra) | 0.021 | 18.33 | 0.38 |
| mo056 | h | Principiante de instalador de telecomunicaciones. (mano de obra) | 0.055 | 11.42 | 0.63 |
| % | % | Herramientas | 2 % | 1.01 | 0.02 |
|  |  | Costes directos |  |  | 1.03 |
