# Canal visto de piezas cerámicas

- Propiedad del archivo: CYPE INGENIEROS, S.A.
- Formato: FIEBDC-3/2002
- Ámbito geográfico: Panamá
- Divisa: USD
- Costes indirectos: 3.00 %
- Gastos generales: 13.00 %
- Beneficio industrial: 6.00 %
- IVA: 13.00 %

## I Instalaciones

### IS Desagüe de aguas

#### ISC Canales

**ISC015** m Canal visto de piezas cerámicas.
Canal en T de barro cocido, para recogida de aguas, formado por piezas fijadas con mortero de cemento, confeccionado en obra, dosificación 1:5, con una pendiente mínima del 0,5%. Incluso piezas especiales, remates finales y piezas de conexión a bajantes.
Incluye: Replanteo del recorrido del canal. Montaje, conexionado y comprobación de su correcto funcionamiento.
Criterio de medición de proyecto: Longitud medida según documentación gráfica de Proyecto.
Criterio de medición de obra: Se medirá la longitud realmente ejecutada según especificaciones de Proyecto.

| Código | Ud | Descripción | Rendimiento | Precio | Importe |
|---|---|---|---|---|---|
| mt36cba010a | Ud | Canal en T de barro cocido, circular, de 25 cm de longitud. (material) | 6.000 | 5.52 | 33.12 |
| mt36cba011a | Ud | Canal en T de barro cocido con tapa, circular, de 25 cm de longitud. (material) | 5.500 | 5.87 | 32.29 |
| mt36cba012a | Ud | Pieza de conexión de canal en T de barro cocido, circular, a bajante, de 25 cm de longitud. (material) | 0.200 | 14.77 | 2.95 |
| mt08aaa010a | m³ | Agua. (material) | 0.006 | 2.04 | 0.01 |
| mt01arg005a | t | Arena de cantera, para mortero preparado en obra. (material) | 0.032 | 23.95 | 0.77 |
| mt08cem000h | kg | Cemento gris en sacos. (material) | 6.000 | 0.20 | 1.20 |
| mq06hor010 | h | Concretera eléctrica con una capacidad de amasado de 160 l. (maquinaria) | 0.016 | 4.10 | 0.07 |
| mo008 | h | Plomero. (mano de obra) | 1.332 | 18.33 | 24.42 |
| mo107 | h | Principiante de plomería. (mano de obra) | 1.510 | 11.42 | 17.24 |
| % | % | Herramientas | 2 % | 112.07 | 2.24 |
|  |  | Costes directos |  |  | 114.31 |
