# Montacargas

- Propiedad del archivo: CYPE INGENIEROS, S.A.
- Formato: FIEBDC-3/2002
- Ámbito geográfico: Panamá
- Divisa: USD
- Costes indirectos: 3.00 %
- Gastos generales: 13.00 %
- Beneficio industrial: 6.00 %
- IVA: 13.00 %

## I Instalaciones

### IT Transporte

#### ITC Montacargas

**ITC010** Ud Montacargas.
Montacargas hidráulico para 50 kg, de 2 detenidas (9 m), con guías y un pistón. Totalmente montado, conexionado y probado.
Incluye: Replanteo. Instalación del montacargas. Conexionado con la red eléctrica.
Criterio de medición de proyecto: Número de unidades previstas, según documentación gráfica de Proyecto.
Criterio de medición de obra: Se medirá el número de unidades realmente ejecutadas según especificaciones de Proyecto.

| Código | Ud | Descripción | Rendimiento | Precio | Importe |
|---|---|---|---|---|---|
| mt39mch010af | Ud | Montacargas hidráulico para 50 kg, de 2 detenidas (9 m), con guías y un pistón. (material) | 1.000 | 10560.21 | 10560.21 |
| mo016 | h | Instalador de elevadores. (mano de obra) | 25.166 | 18.33 | 461.29 |
| mo085 | h | Principiante de instalador de elevadores. (mano de obra) | 25.166 | 11.42 | 287.40 |
| % | % | Herramientas | 2 % | 11308.90 | 226.18 |
|  |  | Costes directos |  |  | 11535.08 |
